# Aislamiento térmico en cubiertas inclinadas sobre espacio no habitable, por soplado desde el interior

- Propiedad del archivo: CYPE Ingenieros S.A.
- Formato: FIEBDC-3/2016
- Programa: Generador de precios de la construcción. CYPE Ingenieros, S.A.
- Fecha: 13/04/2022
- Ámbito geográfico: Ecuador
- Divisa: USD
- Costes indirectos: 3 %
- Gastos generales: 13 %
- Beneficio industrial: 6 %
- IVA: 12 %

## N Aislamientos e impermeabilizaciones

### NA Aislamientos térmicos

#### NAR Soplado en cámaras

**NAR010** m² Aislamiento térmico en cubiertas inclinadas sobre espacio no habitable, por soplado desde el interior.
Aislamiento térmico en cubiertas inclinadas sobre espacio no habitable de 40 mm de espesor medio, por soplado, desde el interior, de nódulos de lana mineral, no aptos como soporte nutritivo para el desarrollo de hongos ni bacterias, densidad 50 kg/m³ y conductividad térmica 0,035 W/(mK), sobre la superficie soporte.
Incluye: Soplado del aislamiento.
Criterio de medición de proyecto: Superficie medida según documentación gráfica de Proyecto.
Criterio de medición de obra: Se medirá la superficie realmente ejecutada según especificaciones de Proyecto.

| Código | Ud | Descripción | Rendimiento | Precio | Importe |
|---|---|---|---|---|---|
| mt16lvi100e | kg | Nódulos de lana mineral, no aptos como soporte nutritivo para el desarrollo de hongos ni bacterias, densidad 50 kg/m³ y conductividad térmica 0,035 W/(mK), Euroclase A1 de reacción al fuego, capacidad de absorción de agua a corto plazo <=1 kg/m², calor específico 800 J/kgK y factor de resistencia a la difusión del vapor de agua 1; para relleno de cámaras por insuflación. (material) | 2 | 4.19 | 8.380 |
| mq08mpa020 | h | Equipo y equipo y maquinaria para esparcimiento de aislamiento en nódulos. (maquinaria) | 0.096 | 15.35 | 1.474 |
| mo030 | h | Aplicador de productos aislantes. (mano de obra) | 0.118 | 8.53 | 1.007 |
| mo068 | h | Ayudante aplicador de productos aislantes. (mano de obra) | 0.118 | 5.47 | 0.645 |
| % | % | Herramienta menor | 2 % | 11.506 | 0.230 |
|  |  | Costes directos |  |  | 11.736 |

Residuos:
- colocación: mt16lvi100e; factor de residuo 0.03

## Recursos

**mt16lvi100e** kg Nódulos de lana mineral
Datos técnicos: Coste energético 36.640 MJ; Emisión de CO2 1.850 kg; Código LER 17 06 04; Masa del elemento 1 kg; Volumen 0.001667 m3
