# Pastilla antivibración de caucho con orificio central de 20 mm de diámetro, de 80x80x35 mm y 600 kg de carga máxima

- Propiedad del archivo: CYPE INGENIEROS, S.A.
- Formato: FIEBDC-3/2002
- Ámbito geográfico: Ecuador
- Divisa: USD
- Costes indirectos: 3.00 %
- Gastos generales: 13.00 %
- Beneficio industrial: 6.00 %
- IVA: 12.00 %

**NBI010** Ud Pastilla antivibración de caucho con orificio central de 20 mm de diámetro, de 80x80x35 mm y 600 kg de carga máxima.
Pastilla antivibración de caucho con orificio central de 20 mm de diámetro, de 80x80x35 mm y 600 kg de carga máxima.
Incluye: Replanteo. Colocación de la pastilla antivibración.
Criterio de medición de proyecto: Número de unidades previstas, según documentación gráfica de Proyecto.
Criterio de medición de obra: Se medirá el número de unidades realmente ejecutadas según especificaciones de Proyecto.

| Código | Ud | Descripción | Rendimiento | Precio | Importe |
|---|---|---|---|---|---|
| mt16avg020G | Ud | Pastilla antivibración de caucho con orificio central de 20 mm de diámetro, de 80x80x35 mm y 600 kg de carga máxima. (material) | 1.000 | 4.14 | 4.14 |
| mo054 | h | Colocador de aislantes. (mano de obra) | 0.121 | 6.91 | 0.84 |
| mo101 | h | Ayudante colocador de aislantes. (mano de obra) | 0.121 | 4.23 | 0.51 |
| % | % | Herramienta menor | 2 % | 5.49 | 0.11 |
|  |  | Costes directos |  |  | 5.60 |
