# Reparación de impermeabilización de cubiertas planas

- Propiedad del archivo: CYPE INGENIEROS, S.A.
- Formato: FIEBDC-3/2002
- Ámbito geográfico: Ecuador
- Divisa: USD
- Costes indirectos: 3.00 %
- Gastos generales: 13.00 %
- Beneficio industrial: 6.00 %
- IVA: 12.00 %

**NIG226** m² Reparación de impermeabilización de cubiertas planas, realizada mediante el sistema Dry80 "REVESTECH", formado por lámina impermeabilizante flexible tipo EVAC, Dry80 30 "REVESTECH", compuesta de una doble hoja de poliolefina termoplástica con acetato de vinil etileno, con ambas caras revestidas de fibras de poliéster no tejidas, de 0,8 mm de espesor y 625 g/m², fijada al soporte con adhesivo cementoso mejorado, deformable y tixotrópico, C2 TE S1 extendido con llana dentada. Incluso piezas especiales "REVESTECH" para la resolución de ángulos internos Dry80 Cornerin y externos Dry80 Cornerout, banda perimetral Dry80 Banda 40 para la resolución de encuentros con paramentos y adhesivo Seal Plus para el sellado de juntas.
Reparación de impermeabilización de cubiertas planas, realizada mediante el sistema Dry80 "REVESTECH", formado por lámina impermeabilizante flexible tipo EVAC, Dry80 30 "REVESTECH", compuesta de una doble hoja de poliolefina termoplástica con acetato de vinil etileno, con ambas caras revestidas de fibras de poliéster no tejidas, de 0,8 mm de espesor y 625 g/m², fijada al soporte con adhesivo cementoso mejorado, deformable y tixotrópico, C2 TE S1 extendido con llana dentada. Incluso piezas especiales "REVESTECH" para la resolución de ángulos internos Dry80 Cornerin y externos Dry80 Cornerout, banda perimetral Dry80 Banda 40 para la resolución de encuentros con paramentos y adhesivo Seal Plus para el sellado de juntas.
Incluye: Retirada de la barredera. Picado del material adhesivo. Apertura de la roza. Limpieza de la superficie. Colocación de la impermeabilización. Resolución de los puntos singulares. Sellado de juntas.
Criterio de medición de proyecto: Superficie medida en proyección horizontal, según documentación gráfica de Proyecto, desde las caras interiores de los antepechos o petos perimetrales que la limitan.
Criterio de medición de obra: Se medirá, en proyección horizontal, la superficie realmente ejecutada según especificaciones de Proyecto, desde las caras interiores de los antepechos o petos perimetrales que la limitan.
Criterio de valoración económica: El precio incluye la preparación de la superficie soporte.

| Código | Ud | Descripción | Rendimiento | Precio | Importe |
|---|---|---|---|---|---|
| mt09mcm060b | kg | Adhesivo cementoso mejorado, deformable y tixotrópico, tipo C2 TE S1, color blanco, con deslizamiento reducido y tiempo abierto ampliado, compuesto de cemento, agregados de granulometría fina, resinas sintéticas y aditivos especiales, de endurecimiento sin retracción. (material) | 0.600 | 1.01 | 0.61 |
| mt15rev010F | m² | Lámina impermeabilizante flexible tipo EVAC, Dry80 30 "REVESTECH", compuesta de una doble hoja de poliolefina termoplástica con acetato de vinil etileno, con ambas caras revestidas de fibras de poliéster no tejidas, de 0,8 mm de espesor y 625 g/m², suministrada en rollos de 1,5 m de anchura y 30 m de longitud. (material) | 1.100 | 18.73 | 20.60 |
| mt15rev170c | kg | Adhesivo a base de poliuretano, Seal Plus "REVESTECH", color marrón, para el sellado de juntas. (material) | 0.050 | 23.68 | 1.18 |
| mt15rev040gc | m | Banda de refuerzo para lámina impermeabilizante flexible tipo EVAC, Dry80 Banda 40 "REVESTECH", de 380 mm de anchura, compuesta de una doble hoja de poliolefina termoplástica con acetato de vinil etileno, con ambas caras revestidas de fibras de poliéster no tejidas, de 0,8 mm de espesor y 625 g/m². (material) | 0.250 | 9.67 | 2.42 |
| mt15rev055b | Ud | Complemento para refuerzo de puntos singulares en tratamientos impermeabilizantes mediante piezas para la resolución de ángulos internos, Dry80 Cornerin "REVESTECH". (material) | 0.200 | 12.15 | 2.43 |
| mt15rev056b | Ud | Complemento para refuerzo de puntos singulares en tratamientos impermeabilizantes mediante piezas para la resolución de ángulos externos, Dry80 Cornerout "REVESTECH". (material) | 0.100 | 13.05 | 1.31 |
| mo029 | h | Aplicador de láminas impermeabilizantes. (mano de obra) | 0.312 | 7.06 | 2.20 |
| mo067 | h | Ayudante aplicador de láminas impermeabilizantes. (mano de obra) | 0.312 | 4.50 | 1.40 |
| % | % | Herramienta menor | 2 % | 32.15 | 0.64 |
|  |  | Costes directos |  |  | 32.79 |
