# Sellado de junta en estructura de hormigón en contacto con el agua, con masilla hidroexpansiva

- Propiedad del archivo: CYPE Ingenieros S.A.
- Formato: FIEBDC-3/2016
- Programa: Generador de precios de la construcción. CYPE Ingenieros, S.A.
- Fecha: 26/06/2024
- Ámbito geográfico: Ecuador
- Divisa: USD
- Costes indirectos: 3 %
- Gastos generales: 13 %
- Beneficio industrial: 6 %
- IVA: 12 %

## N Aislamientos e impermeabilizaciones

### NI Impermeabilizaciones

#### NIJ Juntas

**NIJ110** m Sellado de junta en estructura de hormigón en contacto con el agua, con masilla hidroexpansiva.
Sellado de junta en estructura de hormigón en contacto con el agua, expuesta a presión hidrostática, temporal o permanente, con masilla hidroexpansiva monocomponente.
Incluye: Limpieza del soporte. Aplicación de la masilla.
Criterio de medición de proyecto: Longitud medida según documentación gráfica de Proyecto.
Criterio de medición de obra: Se medirá la longitud realmente ejecutada según especificaciones de Proyecto.

| Código | Ud | Descripción | Rendimiento | Precio | Importe |
|---|---|---|---|---|---|
| mt15bas200a | Ud | Cartucho de masilla hidroexpansiva monocomponente, de 310 ml, para impermeabilización de juntas. (material) | 0.26 | 32.9 | 8.554 |
| mo032 | h | Aplicador de productos impermeabilizantes. (mano de obra) | 0.006 | 10.34 | 0.062 |
| % | % | Herramienta menor | 2 % | 8.616 | 0.172 |
|  |  | Costes directos |  |  | 8.788 |

Residuos:
- colocación: mt15bas200a Cartucho de masilla hidroexpansiva monocomponente, de 310 ml, para impermeabilización de juntas; factor de residuo 0.03

## Recursos

**mt15bas200a** Ud Cartucho de masilla hidroexpansiva monocomponente, de 310 ml, para impermeabilización de juntas
Datos técnicos: Coste energético 19.376 MJ; Emisión de CO2 0.962 kg; Código LER 17 09 04; Masa del elemento 0.45 kg; Volumen 0.0003 m3
Residuos:
- embalaje: re170203 Plástico. (componente de residuo); rendimiento 0.2 kg; Código LER 17 02 03; Masa del elemento 1 kg; Volumen 0.001667 m3
