# Enchape con baldosas cerámicas de gres porcelánico

- Propiedad del archivo: CYPE INGENIEROS, S.A.
- Formato: FIEBDC-3/2002
- Ámbito geográfico: Ecuador
- Costes indirectos: 3.00 %
- Gastos generales: 13.00 %
- Beneficio industrial: 6.00 %
- IVA: 12.00 %

**RAG026** m² Enchape con baldosas cerámicas de gres porcelánico, estilo mármol "TAU CERÁMICA", capacidad de absorción de agua E<0,5%, 30x60 cm, colocadas sobre una superficie soporte de mortero de cemento u hormigón en paramento exterior, mediante adhesivo cementoso, C1 T, con deslizamiento reducido y tiempo abierto ampliado T80 Especial Yeso "TAU CERÁMICA", con doble encolado, sin junta (separación entre baldosas entre 1,5 y 3 mm); con cantoneras de PVC.
Suministro y colocación de enchape con baldosas cerámicas de gres porcelánico, estilo mármol "TAU CERÁMICA", capacidad de absorción de agua E<0,5%, 30x60 cm, recibidas con adhesivo cementoso, C1 T, con deslizamiento reducido y tiempo abierto ampliado T80 Especial Yeso "TAU CERÁMICA", con doble encolado, extendido con llana sobre la superficie soporte. Incluso parte proporcional de preparación de la superficie soporte de mortero de cemento u hormigón, replanteo, cortes, y juntas; rejuntado con mortero técnico superfino coloreado, C G2, Line-Fix Superfino "TAU CERÁMICA", para rejuntado de baldosas cerámicas, con junta de entre 1 y 5 mm; con cantoneras de PVC; acabado y limpieza final.
Incluye: Preparación de la superficie soporte. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mtc010e | kg | Adhesivo cementoso, C1 T, con deslizamiento reducido y tiempo abierto ampliado T80 Especial Yeso, "TAU CERÁMICA", para la colocación en capa fina de pisos y revestimientos de material cerámico en interiores y exteriores, compuesto por cementos de alta resistencia y aditivos específicos, con propiedades tixotrópicas. (material) | 11.000 | 0.18 | 1.98 |
| mt19awa010 | m | Cantonera de PVC en esquinas alicatadas. (material) | 0.500 | 1.52 | 0.76 |
| mt19act012ia | m² | Baldosa cerámica de gres porcelánico, estilo mármol "TAU CERÁMICA", capacidad de absorción de agua E<0,5%, 30x60 cm. (material) | 1.050 | 29.67 | 31.15 |
| mt09mtc020g | kg | Mortero técnico superfino coloreado, C G2, Line-Fix Superfino "TAU CERÁMICA", para rejuntado de baldosas cerámicas, con junta de entre 1 y 5 mm, "TAU CERÁMICA". (material) | 0.500 | 0.80 | 0.40 |
| mo024 | h | Enchapador de muros. (mano de obra) | 0.503 | 3.74 | 1.88 |
| mo062 | h | Ayudante enchapador de muros. (mano de obra) | 0.503 | 2.36 | 1.19 |
| % | % | Herramienta menor | 2 % | 37.36 | 0.75 |
|  |  | Costes directos |  |  | 38.11 |
