# Revestimiento con tablero de fibras de madera y resinas sintéticas de densidad media (MDF)

- Propiedad del archivo: CYPE INGENIEROS, S.A.
- Formato: FIEBDC-3/2002
- Ámbito geográfico: Ecuador
- Divisa: USD
- Costes indirectos: 3.00 %
- Gastos generales: 13.00 %
- Beneficio industrial: 6.00 %
- IVA: 12.00 %

**RDM010** m² Revestimiento con tablero de fibras de madera y resinas sintéticas de densidad media (MDF), recubierto por ambas caras con papel melamínico, acabado a elegir de 16 mm de espesor, adherido al paramento vertical mediante adhesivo de caucho.
Suministro y colocación de revestimiento decorativo de paramentos interiores mediante tablero de fibras de madera y resinas sintéticas de densidad media (MDF), recubierto por ambas caras con papel melamínico, acabado a elegir de 16 mm de espesor, fijado con adhesivo de caucho sobre la superficie regularizada de paramentos verticales interiores. Incluso parte proporcional de preparación y limpieza de la superficie, formación de encuentros, cortes del material y remates perimetrales.
Incluye: Preparación y limpieza de la superficie a revestir. Replanteo de juntas, huecos y encuentros. Replanteo de los tableros sobre el paramento. Corte y presentación de los tableros. Aplicación del adhesivo. Colocación y fijación sobre el paramento. Resolución del perímetro del revestimiento. Limpieza de la superficie.
Criterio de medición de proyecto: Superficie medida según documentación gráfica de Proyecto, deduciendo los huecos de superficie mayor de 2 m².
Criterio de medición de obra: Se medirá la superficie realmente ejecutada según especificaciones de Proyecto, deduciendo los huecos de superficie mayor de 2 m².

| Código | Ud | Descripción | Rendimiento | Precio | Importe |
|---|---|---|---|---|---|
| mt29tma140 | kg | Adhesivo de caucho sintético, de aplicación a dos caras, para revestimientos decorativos de madera. (material) | 0.100 | 5.41 | 0.54 |
| mt29tmf014aa1a | m² | Tablero de fibras de madera y resinas sintéticas de densidad media (MDF), recubierto por ambas caras con papel melamínico, acabado a elegir de 16 mm de espesor. (material) | 1.050 | 13.57 | 14.25 |
| mo017 | h | Carpintero. (mano de obra) | 0.394 | 5.06 | 1.99 |
| mo058 | h | Ayudante carpintero. (mano de obra) | 0.394 | 3.16 | 1.25 |
| % | % | Herramienta menor | 2 % | 18.03 | 0.36 |
|  |  | Costes directos |  |  | 18.39 |
