# Revestimiento con tablero aglomerado de partículas

- Propiedad del archivo: CYPE INGENIEROS, S.A.
- Formato: FIEBDC-3/2002
- Ámbito geográfico: Ecuador
- Divisa: USD
- Costes indirectos: 3.00 %
- Gastos generales: 13.00 %
- Beneficio industrial: 6.00 %
- IVA: 12.00 %

**RDM010** m² Revestimiento con tablero aglomerado de partículas, recubierto por ambas caras con una placa fina de madera de calidad Select 035/037, de 16 mm de espesor, clavado a rastreles de madera de pino de 5x5 cm, dispuestos cada 40 cm, fijados con tornillos sobre el paramento vertical.
Suministro y colocación de revestimiento decorativo de paramentos interiores mediante tablero aglomerado de partículas, recubierto por ambas caras con una placa fina de madera de calidad Select 035/037, de 16 mm de espesor, clavado sobre entramado de rastreles de madera de 5x5 cm, dispuestos cada 40 cm, fijados con tornillos sobre la superficie regularizada de paramentos verticales interiores. Incluso parte proporcional de preparación y limpieza de la superficie, formación de encuentros, cortes del material y remates perimetrales.
Incluye: Preparación y limpieza de la superficie a revestir. Replanteo de juntas, huecos y encuentros. Replanteo de los rastreles del entramado. Corte y presentación de los tableros. Colocación sobre el entramado. Resolución del perímetro del revestimiento. Limpieza de la superficie.
Criterio de medición de proyecto: Superficie medida según documentación gráfica de Proyecto, deduciendo los huecos de superficie mayor de 2 m².
Criterio de medición de obra: Se medirá la superficie realmente ejecutada según especificaciones de Proyecto, deduciendo los huecos de superficie mayor de 2 m².

| Código | Ud | Descripción | Rendimiento | Precio | Importe |
|---|---|---|---|---|---|
| mt18mva010c | m | Rastrel de madera de pino, con humedad entre 8% y 12%, de 50x50 mm. (material) | 2.000 | 2.61 | 5.22 |
| mt29tma120 | Ud | Tornillo de acero galvanizado, de 80 mm de longitud, con arandela. (material) | 3.000 | 0.13 | 0.39 |
| mt29tma130 | Ud | Taco largo, de plástico, para pared. (material) | 3.000 | 0.03 | 0.09 |
| mt29tmf020aac | m² | Tablero aglomerado de partículas, recubierto por ambas caras con una placa fina de madera de calidad Select 035/037, de 16 mm de espesor. (material) | 1.050 | 13.58 | 14.26 |
| mt13eag022 | Ud | Clavo de acero para fijación de rastrel de madera a soporte de madera. (material) | 3.000 | 0.05 | 0.15 |
| mo017 | h | Carpintero. (mano de obra) | 0.599 | 5.06 | 3.03 |
| mo058 | h | Ayudante carpintero. (mano de obra) | 0.300 | 3.16 | 0.95 |
| % | % | Herramienta menor | 2 % | 24.09 | 0.48 |
|  |  | Costes directos |  |  | 24.57 |
