# Felpudo metálico

- Propiedad del archivo: CYPE Ingenieros S.A.
- Formato: FIEBDC-3/2016
- Programa: Generador de precios de la construcción. CYPE Ingenieros, S.A.
- Fecha: 16/12/2023
- Ámbito geográfico: Ecuador
- Divisa: USD
- Costes indirectos: 3 %
- Gastos generales: 13 %
- Beneficio industrial: 6 %
- IVA: 12 %

## R Revestimientos

### RS Pisos

#### RSF Alfombras y felpudos

**RSF010** m² Felpudo metálico.
Felpudo formado por perfiles de aluminio, de 27 mm de anchura, unidos entre sí mediante cable de acero inoxidable, distancia entre perfiles 4 mm, acabado superficial con cepillos de nylon de color negro, espesor total 15 mm, uso interior y exterior, enrollable, instalado en cajeado de piso formado por foso de 12 a 15 mm de profundidad (no incluido en este precio). Incluso preparación de la superficie soporte.
Incluye: Preparación de la superficie soporte. Colocación del felpudo.
Criterio de medición de proyecto: Superficie medida según documentación gráfica de Proyecto.
Criterio de medición de obra: Se medirá la superficie realmente ejecutada según especificaciones de Proyecto.

| Código | Ud | Descripción | Rendimiento | Precio | Importe |
|---|---|---|---|---|---|
| mt18fel100bhd | m² | Felpudo formado por perfiles de aluminio, de 27 mm de anchura, unidos entre sí mediante cable de acero inoxidable, distancia entre perfiles 4 mm, acabado superficial con cepillos de nylon de color negro, espesor total 15 mm, uso interior y exterior, enrollable, para instalar en cajeado de piso formado por foso de 12 a 15 mm de profundidad. (material) | 1 | 778.55 | 778.550 |
| mo027 | h | Instalador de moquetas y revestimientos textiles. (mano de obra) | 0.107 | 9.79 | 1.048 |
| mo065 | h | Ayudante instalador de moquetas y revestimientos textiles. (mano de obra) | 0.107 | 6.28 | 0.672 |
| % | % | Herramienta menor | 2 % | 780.270 | 15.605 |
|  |  | Costes directos |  |  | 795.875 |
