# Perfil para junta

- Propiedad del archivo: CYPE Ingenieros S.A.
- Formato: FIEBDC-3/2016
- Programa: Generador de precios de la construcción. CYPE Ingenieros, S.A.
- Fecha: 13/07/2023
- Ámbito geográfico: Ecuador
- Divisa: USD
- Costes indirectos: 3 %
- Gastos generales: 13 %
- Beneficio industrial: 6 %
- IVA: 12 %

## R Revestimientos

### RS Pisos

#### RSM De madera

**RSM060** m Perfil para junta.
Perfil de MDF recubierto, usado en junta de partición (para uniones al mismo nivel).
Incluye: Replanteo de las piezas según su longitud. Corte de las piezas. Fijación de las piezas.
Criterio de medición de proyecto: Longitud medida según documentación gráfica de Proyecto.
Criterio de medición de obra: Se medirá la longitud realmente ejecutada según especificaciones de Proyecto.

| Código | Ud | Descripción | Rendimiento | Precio | Importe |
|---|---|---|---|---|---|
| mt18mva110a | m | Perfil para junta de partición, para pisos al mismo nivel, MDF recubierto. (material) | 1.05 | 7.45 | 7.823 |
| mo025 | h | Instalador de pisos de madera. (mano de obra) | 0.2 | 9.45 | 1.890 |
| % | % | Herramienta menor | 3 % | 9.713 | 0.291 |
|  |  | Costes directos |  |  | 10.004 |
