# Tratamiento superficial a base de impregnación epoxi en base acuosa

- Propiedad del archivo: CYPE INGENIEROS, S.A.
- Formato: FIEBDC-3/2002
- Ámbito geográfico: Ecuador
- Costes indirectos: 3.00 %
- Gastos generales: 13.00 %
- Beneficio industrial: 6.00 %
- IVA: 12.00 %

**RSN021** m² Tratamiento superficial a base de impregnación epoxi en base acuosa, incolora, para endurecimiento, consolidación y efecto antipolvo en pisos de hormigón, aplicada en una mano, con un rendimiento mínimo por mano de 0,2 kg/m².
Aplicación de tratamiento superficial en piso de hormigón a base de impregnación epoxi en base acuosa, incolora, para endurecimiento, consolidación y efecto antipolvo en pisos de hormigón, mediante la aplicación con cepillo, brocha o rodillo de pelo corto de impregnación epoxi en base acuosa, incolora, aplicada en una mano, con un rendimiento mínimo por mano de 0,2 kg/m², sin incluir la preparación del soporte.
Incluye: Aplicación de la impregnación.
Criterio de medición de proyecto: Superficie medida según documentación gráfica de Proyecto.
Criterio de medición de obra: Se medirá la superficie realmente ejecutada según especificaciones de Proyecto.

| Código | Ud | Descripción | Rendimiento | Precio | Importe |
|---|---|---|---|---|---|
| mt09bnc050a | kg | Impregnación epoxi en base acuosa, incolora, para endurecimiento, consolidación y efecto antipolvo en pisos de hormigón. (material) | 0.200 | 6.42 | 1.28 |
| mo020 | h | Albañil. (mano de obra) | 0.128 | 3.74 | 0.48 |
| mo113 | h | Peón de albañil. (mano de obra) | 0.128 | 2.27 | 0.29 |
| % | % | Herramienta menor | 2 % | 2.05 | 0.04 |
|  |  | Costes directos |  |  | 2.09 |
