# Barredera de caliza Marbella con la calidad exigida por el método de clasificación de "LEVANTINA"

- Propiedad del archivo: CYPE INGENIEROS, S.A.
- Formato: FIEBDC-3/2002
- Ámbito geográfico: Ecuador
- Divisa: USD
- Costes indirectos: 3.00 %
- Gastos generales: 13.00 %
- Beneficio industrial: 6.00 %
- IVA: 12.00 %

**RSP024** m Barredera de caliza Marbella con la calidad exigida por el método de clasificación de "LEVANTINA", acabado abujardado, de 7 cm, recibido con adhesivo cementoso mejorado, C2 y rejuntado con mortero de juntas cementoso, CG1, para junta mínima (entre 1,5 y 3 mm), con la misma tonalidad de las piezas.
Suministro y colocación de barredera de caliza Marbella con la calidad exigida por el método de clasificación de "LEVANTINA", acabado abujardado, de 7 cm, color blanco cremoso; recibido con adhesivo cementoso mejorado, C2 TE, con deslizamiento reducido y tiempo abierto ampliado. Incluso rejuntado con mortero de juntas cementoso, CG1, para junta mínima (entre 1,5 y 3 mm), con la misma tonalidad de las piezas.
Incluye: Replanteo de las piezas. Corte de las piezas y formación de encajes en esquinas y rincones. Colocación de la barredera. Rejuntado. Limpieza de la barredera.
Criterio de medición de proyecto: Longitud medida según documentación gráfica de Proyecto, sin incluir huecos de puertas. No se ha incrementado la medición por roturas y recortes, ya que en la descomposición se ha considerado un 5% más de piezas.
Criterio de medición de obra: Se medirá la longitud realmente ejecutada según especificaciones de Proyecto.

| Código | Ud | Descripción | Rendimiento | Precio | Importe |
|---|---|---|---|---|---|
| mt18rpl020a | m | Barredera de caliza Marbella con la calidad exigida por el método de clasificación de "LEVANTINA", acabado abujardado, de 7 cm, color blanco cremoso, procedente de Zarcilla de Ramos, Murcia (España). (material) | 1.050 | 3.08 | 3.23 |
| mt09mcr210 | kg | Adhesivo cementoso mejorado, C2 TE, con deslizamiento reducido y tiempo abierto ampliado, compuesto de cemento, agregados seleccionados, aditivos especiales y resinas, para la colocación en capa fina de pisos de piedra natural. (material) | 0.560 | 1.20 | 0.67 |
| mt09mcr060c | kg | Mortero de juntas cementoso, CG1, para junta mínima entre 1,5 y 3 mm. (material) | 0.080 | 0.73 | 0.06 |
| mo023 | h | Colocador de pisos. (mano de obra) | 0.317 | 4.97 | 1.58 |
| % | % | Herramienta menor | 2 % | 5.54 | 0.11 |
|  |  | Costes directos |  |  | 5.65 |
