# Piso vinílico homogéneo, conductor de electricidad estática, en rollo

- Propiedad del archivo: CYPE Ingenieros S.A.
- Formato: FIEBDC-3/2016
- Programa: Generador de precios de la construcción. CYPE Ingenieros, S.A.
- Fecha: 17/10/2024
- Ámbito geográfico: Ecuador
- Divisa: USD
- Costes indirectos: 3 %
- Gastos generales: 13 %
- Beneficio industrial: 6 %
- IVA: 12 %

## R Revestimientos

### RS Pisos

#### RSS De caucho, de linóleo y vinílicos

**RSS032** m² Piso vinílico homogéneo, conductor de electricidad estática, en rollo.
Piso vinílico homogéneo conductor de electricidad estática, de 2,0 mm de espesor, con propiedades conductivas y tratamiento de protección superficial a base de poliuretano, color a elegir, suministrado en rollos de 200 cm de anchura; peso total: 3150 g/m²; clasificación al uso, según ISO 10874: clase 23 para uso doméstico; clase 34 para uso comercial; clase 43 para uso industrial; Euroclase Bfl-s1 de reacción al fuego. Colocación en obra: con adhesivo a base de copolímeros acrílicos modificados en dispersión acuosa, sobre capa fina de nivelación.
Criterio de valoración económica: El precio no incluye la capa fina de nivelación.
Incluye: Replanteo y recorte del piso. Aplicación del adhesivo. Colocación del piso. Soldado de unión y juntas entre rollos. Resolución de encuentros y puntos singulares. Eliminación y limpieza del material sobrante. Limpieza final del piso.
Criterio de medición de proyecto: Superficie útil, medida según documentación gráfica de Proyecto, deduciendo los huecos de superficie mayor de 1 m².
Criterio de medición de obra: Se medirá la superficie realmente ejecutada según especificaciones de Proyecto, deduciendo los huecos de superficie mayor de 1 m².

| Código | Ud | Descripción | Rendimiento | Precio | Importe |
|---|---|---|---|---|---|
| mt18adq020a | kg | Adhesivo a base de copolímeros acrílicos modificados en dispersión acuosa, sin disolventes, color beige, para aplicar en interiores, para el encolado de pisos de PVC, linóleo y moqueta. (material) | 0.375 | 5.89 | 2.209 |
| mt18dsi035a | m² | Lámina homogénea de PVC, de 2 mm de espesor, con partículas en su composición que permiten la conducción de la electricidad estática y tratamiento de protección superficial a base de poliuretano, color a elegir; suministrada en rollos de 200 cm de anchura; peso total: 3150 g/m²; clasificación al uso, según ISO 10874: clase 23 para uso doméstico; clase 34 para uso comercial; clase 43 para uso industrial; Euroclase Bfl-s1 de reacción al fuego. (material) | 1.1 | 49.89 | 54.879 |
| mo026 | h | Instalador de revestimientos flexibles. (mano de obra) | 0.24 | 10.64 | 2.554 |
| mo064 | h | Ayudante instalador de revestimientos flexibles. (mano de obra) | 0.133 | 6.82 | 0.907 |
| % | % | Herramienta menor | 2 % | 60.549 | 1.211 |
|  |  | Costes directos |  |  | 61.760 |

Residuos:
- colocación: mt18dsi035a; factor de residuo 0.0321746

## Recursos

**mt18dsi035a** m² Lámina homogénea de PVC
Datos técnicos: Coste energético 261.755 MJ; Emisión de CO2 9.234 kg; Código LER 17 02 03; Masa del elemento 3.15 kg; Volumen 0.00525 m3
Residuos:
- embalaje: re170203 Plástico. (componente de residuo); rendimiento 0.04 kg; Código LER 17 02 03; Masa del elemento 1 kg; Volumen 0.001667 m3
