# Cielo raso registrable suspendido, situado a una altura menor de 4 m, formado por paneles ligeros de lana de madera, de 600x600 mm y 20 mm de espesor, con perfilería vista

- Propiedad del archivo: CYPE INGENIEROS, S.A.
- Formato: FIEBDC-3/2002
- Ámbito geográfico: Ecuador
- Divisa: USD
- Costes indirectos: 3.00 %
- Gastos generales: 13.00 %
- Beneficio industrial: 6.00 %
- IVA: 12.00 %

**RTM015** m² Cielo raso registrable suspendido, situado a una altura menor de 4 m, formado por paneles ligeros de lana de madera, de 600x600 mm y 20 mm de espesor, con perfilería vista.
Cielo raso registrable, situado a una altura menor de 4 m, constituido por paneles ligeros de lana de madera, de 600x600 mm y 20 mm de espesor, resistencia térmica 0,2777 m²K/W, conductividad térmica 0,072 W/(mK), suspendido de la losa mediante perfilería vista, con suela de 24 mm de anchura, de acero galvanizado, de color blanco, comprendiendo perfiles primarios, secundarios y angulares de remate, fijados al techo mediante varillas y cuelgues.
Incluye: Trazado en los muros del nivel del cielo raso. Nivelación y colocación de los perfiles angulares. Replanteo de los perfiles primarios de la trama. Señalización de los puntos de anclaje a la losa. Nivelación y suspensión de los perfiles primarios y secundarios de la trama. Corte de los paneles. Colocación de los paneles.
Criterio de medición de proyecto: Superficie medida entre paramentos, según documentación gráfica de Proyecto, sin descontar huecos para instalaciones.
Criterio de medición de obra: Se medirá la superficie realmente ejecutada según especificaciones de Proyecto, sin descontar huecos para instalaciones.
Criterio de valoración económica: El precio incluye la resolución de encuentros y puntos singulares.

| Código | Ud | Descripción | Rendimiento | Precio | Importe |
|---|---|---|---|---|---|
| mt16vkt010ha | m² | Panel ligero de lana de madera, de 600x600 mm y 20 mm de espesor, formado por virutas de madera de 1,5 mm de diámetro aglomeradas con cemento, resistencia térmica 0,2777 m²K/W, conductividad térmica 0,072 W/(mK), densidad 390 kg/m³, factor de resistencia a la difusión del vapor de agua 0,4 y Euroclase B-s1, d0 de reacción al fuego, para aislamiento térmico y acústico y protección frente a incendios, en edificación. (material) | 1.020 | 16.48 | 16.81 |
| mt12fpg040ita | m | Perfil primario T 24 24x33x3700 mm, color blanco, de acero galvanizado. (material) | 1.050 | 0.78 | 0.82 |
| mt12fpg040jpa | m | Perfil secundario T 24 24x33x600 mm, color blanco, de acero galvanizado. (material) | 1.050 | 0.78 | 0.82 |
| mt12fpg040jra | m | Perfil secundario T 24 24x33x1200 mm, color blanco, de acero galvanizado. (material) | 1.050 | 0.78 | 0.82 |
| mt12fpg030hk | m | Perfil angular 24/24/3000 mm, color blanco, de acero galvanizado. (material) | 0.500 | 0.63 | 0.32 |
| mt12psg210a | Ud | Cuelgue para cielos rasos suspendidos. (material) | 0.900 | 0.77 | 0.69 |
| mt12psg210b | Ud | Seguro para la fijación del cuelgue, en cielos rasos suspendidos. (material) | 0.900 | 0.12 | 0.11 |
| mt12psg210c | Ud | Conexión superior para fijar la varilla al cuelgue, en cielos rasos suspendidos. (material) | 0.900 | 0.96 | 0.86 |
| mt12psg190 | Ud | Varilla de cuelgue. (material) | 0.900 | 0.42 | 0.38 |
| mt12psg220 | Ud | Fijación compuesta por taco y tornillo 5x27. (material) | 0.900 | 0.08 | 0.07 |
| mo015 | h | Montador de cielos rasos. (mano de obra) | 0.235 | 7.27 | 1.71 |
| mo082 | h | Ayudante montador de cielos rasos. (mano de obra) | 0.235 | 4.50 | 1.06 |
| % | % | Herramienta menor | 2 % | 24.47 | 0.49 |
|  |  | Costes directos |  |  | 24.96 |
