# Banda protectora

- Propiedad del archivo: CYPE Ingenieros S.A.
- Formato: FIEBDC-3/2016
- Programa: Generador de precios de la construcción. CYPE Ingenieros, S.A.
- Fecha: 08/12/2022
- Ámbito geográfico: Ecuador
- Divisa: USD
- Costes indirectos: 3 %
- Gastos generales: 13 %
- Beneficio industrial: 6 %
- IVA: 12 %

## S Señalización y equipamiento

### SD Protecciones decorativas para interiores

#### SDP Bandas protectoras de paramentos verticales

**SDP010** m Banda protectora.
Banda protectora de PVC, de 260 mm de anchura y 4,5 mm de espesor, de color amarillo, fijada mediante adhesivo de poliuretano al paramento. Incluso cortes y uniones.
Incluye: Replanteo. Fijación de la banda al paramento vertical.
Criterio de medición de proyecto: Longitud medida a ejes, según documentación gráfica de Proyecto.
Criterio de medición de obra: Se medirá, a ejes, la longitud realmente ejecutada según especificaciones de Proyecto.

| Código | Ud | Descripción | Rendimiento | Precio | Importe |
|---|---|---|---|---|---|
| mt53pdi010eb | m | Banda protectora de PVC, de 260 mm de anchura y 4,5 mm de espesor, de color amarillo. (material) | 1.05 | 48.35 | 50.768 |
| mt47adc110a | kg | Adhesivo especial de poliuretano bicomponente. (material) | 0.33 | 6.38 | 2.105 |
| mo011 | h | Montador. (mano de obra) | 0.06 | 9.09 | 0.545 |
| mo080 | h | Ayudante montador. (mano de obra) | 0.06 | 5.67 | 0.340 |
| % | % | Herramienta menor | 2 % | 53.758 | 1.075 |
|  |  | Costes directos |  |  | 54.833 |

Residuos:
- colocación: mt53pdi010eb Banda protectora de PVC, de 260 mm de anchura y 4,5 mm de espesor, de color amarillo; factor de residuo 0.028
- colocación: mt47adc110a Adhesivo especial de poliuretano bicomponente; factor de residuo 0.038685

## Recursos

**mt53pdi010eb** m Banda protectora de PVC, de 260 mm de anchura y 4,5 mm de espesor, de color amarillo
Datos técnicos: Coste energético 72.483 MJ; Emisión de CO2 7.969 kg; Código LER 17 02 03; Masa del elemento 1.63 kg; Volumen 0.002717 m3
Residuos:
- embalaje: re170203 Plástico. (componente de residuo); rendimiento 0.003 kg; Código LER 17 02 03; Masa del elemento 1 kg; Volumen 0.001667 m3

**mt47adc110a** kg Adhesivo especial de poliuretano bicomponente
Datos técnicos: Coste energético 144.471 MJ; Emisión de CO2 7.014 kg; Código LER 17 09 04; Masa del elemento 1 kg; Volumen 0.000667 m3
Residuos:
- embalaje: re170203 Plástico; rendimiento 0.003 kg
