# Proyector

- Propiedad del archivo: CYPE Ingenieros S.A.
- Formato: FIEBDC-3/2016
- Programa: Generador de precios de la construcción. CYPE Ingenieros, S.A.
- Fecha: 26/09/2023
- Ámbito geográfico: Ecuador
- Divisa: USD
- Costes indirectos: 3 %
- Gastos generales: 13 %
- Beneficio industrial: 6 %
- IVA: 12 %

## U Urbanización interior del predio

### UI Iluminación exterior

#### UIP Proyectores

**UIP010** Ud Proyector.
Proyector para jardín, de 150 mm de diámetro y 220 mm de altura, para 1 lámpara fluorescente compacta TCA-SE de 16 W, con cuerpo de poliamida reforzada con fibra de vidrio, vidrio transparente, balasto electrónico, portalámparas E 27, clase de protección II, grado de protección IP65, aislamiento clase F, cable y enchufe, con pica para tierra. Incluso lámparas.
Incluye: Replanteo. Montaje, conexionado y comprobación de su correcto funcionamiento.
Criterio de medición de proyecto: Número de unidades previstas, según documentación gráfica de Proyecto.
Criterio de medición de obra: Se medirá el número de unidades realmente ejecutadas según especificaciones de Proyecto.

| Código | Ud | Descripción | Rendimiento | Precio | Importe |
|---|---|---|---|---|---|
| mt34beg060a | Ud | Proyector para jardín, de 150 mm de diámetro y 220 mm de altura, para 1 lámpara fluorescente compacta TCA-SE de 16 W, con cuerpo de poliamida reforzada con fibra de vidrio, vidrio transparente, balasto electrónico, portalámparas E 27, clase de protección II, grado de protección IP65, aislamiento clase F, cable y enchufe, con pica para tierra. (material) | 1 | 183.65 | 183.650 |
| mt34tuf020m | Ud | Lámpara fluorescente compacta TCA-SE de 16 W. (material) | 1 | 22.83 | 22.830 |
| mo003 | h | Electricista. (mano de obra) | 0.365 | 9.71 | 3.544 |
| mo102 | h | Ayudante electricista. (mano de obra) | 0.365 | 6.04 | 2.205 |
| % | % | Herramienta menor | 2 % | 212.229 | 4.245 |
|  |  | Costes directos |  |  | 216.474 |

## Recursos

**mt34beg060a** Ud Proyector para jardín
Datos técnicos: Coste energético 83.750 MJ; Emisión de CO2 4.308 kg
Residuos:
- embalaje: re150101 Envases de papel y cartón. (componente de residuo); rendimiento 0.147 kg; Código LER 15 01 01; Masa del elemento 1 kg; Volumen 0.001333 m3
- embalaje: re170203 Plástico. (componente de residuo); rendimiento 0.073 kg; Código LER 17 02 03; Masa del elemento 1 kg; Volumen 0.001667 m3
