# Conjunto de dos piezas prefabricadas de hormigón para formación de borde de delimitación de alcorque redondo, de Ø 95 cm de diámetro exterior y 60 cm de diámetro interior, gris

- Propiedad del archivo: CYPE INGENIEROS, S.A.
- Formato: FIEBDC-3/2002
- Ámbito geográfico: Ecuador
- Divisa: USD
- Costes indirectos: 3.00 %
- Gastos generales: 13.00 %
- Beneficio industrial: 6.00 %
- IVA: 12.00 %

**UMA010** Ud Conjunto de dos piezas prefabricadas de hormigón para formación de borde de delimitación de alcorque redondo, de Ø 95 cm de diámetro exterior y 60 cm de diámetro interior, gris.
Formación de borde de delimitación de alcorque redondo, mediante el conjunto de dos piezas prefabricadas de hormigón, de Ø 95 cm de diámetro exterior y 60 cm de diámetro interior, gris, apoyado el conjunto sobre una solera de hormigón f'c=210 kg/cm² (21 MPa), clase de exposición F0 S0 P0 C0, tamaño máximo del agregado 19 mm, consistencia plástica de 15 cm de espesor, a realizar sobre una base firme existente, no incluida en este precio. Incluso excavación y rejuntado con mortero de cemento, confeccionado en obra, dosificación 1:6.
Incluye: Replanteo de alineaciones y niveles. Excavación. Vaciado y extendido del hormigón. Colocación de las piezas. Asentado y nivelación. Relleno de juntas con mortero.
Criterio de medición de proyecto: Número de unidades previstas, según documentación gráfica de Proyecto.
Criterio de medición de obra: Se medirá el número de unidades realmente ejecutadas según especificaciones de Proyecto.

| Código | Ud | Descripción | Rendimiento | Precio | Importe |
|---|---|---|---|---|---|
| mt10hmf050adf | m³ | Hormigón simple f'c=210 kg/cm² (21 MPa), clase de exposición F0 S0 P0 C0, tamaño máximo del agregado 19 mm, consistencia plástica, premezclado en planta, según NEC-11 y ACI 318. (material) | 0.090 | 82.33 | 7.41 |
| mt08aaa010a | m³ | Agua. (material) | 0.006 | 1.61 | 0.01 |
| mt01arg005a | t | Arena de cantera, para mortero preparado en obra. (material) | 0.002 | 21.69 | 0.04 |
| mt08cem000c | kg | Cemento gris en sacos. (material) | 0.250 | 0.15 | 0.04 |
| mt52alc010f | Ud | Conjunto de dos piezas prefabricadas de hormigón para formación de borde de delimitación de alcorque redondo, de Ø 95 cm de diámetro exterior y 60 cm de diámetro interior, gris. (material) | 1.000 | 39.76 | 39.76 |
| mq06hor010 | h | Concretera. (maquinaria) | 0.006 | 1.65 | 0.01 |
| mo041 | h | Albañil de obra civil. (mano de obra) | 0.309 | 7.18 | 2.22 |
| mo087 | h | Ayudante de albañil de obra civil. (mano de obra) | 0.165 | 4.60 | 0.76 |
| % | % | Herramienta menor | 2 % | 50.25 | 1.01 |
|  |  | Costes directos |  |  | 51.26 |
