# Tablero eléctrico para iluminación de piscina

- Propiedad del archivo: CYPE Ingenieros S.A.
- Formato: FIEBDC-3/2016
- Programa: Generador de precios de la construcción. CYPE Ingenieros, S.A.
- Fecha: 26/06/2024
- Ámbito geográfico: Ecuador
- Divisa: USD
- Costes indirectos: 3 %
- Gastos generales: 13 %
- Beneficio industrial: 6 %
- IVA: 12 %

## U Urbanización interior del predio

### UP Piscinas

#### UPI Equipos de iluminación

**UPI010** Ud Tablero eléctrico para iluminación de piscina.
Tablero eléctrico para iluminación de piscina, con transformador eléctrico de 300 W y 230/12 V, para la alimentación de 1 foco, con las protecciones necesarias y conexión de tierra.
Incluye: Colocación de la caja para el cuadro. Montaje de los componentes. Comprobación de su correcto funcionamiento.
Criterio de medición de proyecto: Número de unidades previstas, según documentación gráfica de Proyecto.
Criterio de medición de obra: Se medirá el número de unidades realmente ejecutadas según especificaciones de Proyecto.

| Código | Ud | Descripción | Rendimiento | Precio | Importe |
|---|---|---|---|---|---|
| mt47pil010a | Ud | Tablero eléctrico para iluminación de piscina, con transformador eléctrico de 300 W y 230/12 V, para la alimentación de 1 foco, con las protecciones necesarias y conexión de tierra. (material) | 1 | 888.93 | 888.930 |
| mt34www011 | Ud | Material auxiliar para instalación de aparatos de iluminación. (material) | 1 | 1.26 | 1.260 |
| mo003 | h | Electricista. (mano de obra) | 1.259 | 10.62 | 13.371 |
| mo102 | h | Ayudante electricista. (mano de obra) | 1.259 | 6.62 | 8.335 |
| % | % | Herramienta menor | 2 % | 911.896 | 18.238 |
|  |  | Costes directos |  |  | 930.134 |

## Recursos

**mt47pil010a** Ud Tablero eléctrico para iluminación de piscina
Datos técnicos: Coste energético 0.964 MJ; Emisión de CO2 1.518 kg
Residuos:
- embalaje: re150101 Envases de papel y cartón. (componente de residuo); rendimiento 1.786 kg; Código LER 15 01 01; Masa del elemento 1 kg; Volumen 0.001333 m3
