# Boca de ventilación

- Propiedad del archivo: CYPE INGENIEROS, S.A.
- Formato: FIEBDC-3/2002
- Ámbito geográfico: Ecuador
- Divisa: USD
- Costes indirectos: 3.00 %
- Gastos generales: 13.00 %
- Beneficio industrial: 6.00 %
- IVA: 12.00 %

## I Instalaciones

### IC Calefacción, refrigeración, climatización y A.C.S.

#### ICR Sistemas de conducción de aire

**ICR060** Ud Boca de ventilación.
Boca de extracción de lámina de acero en ejecución redonda, de 100 mm de diámetro, color blanco RAL 9010, BOEX100B "AIRZONE", fijación mediante tornillos ocultos. Incluso accesorios de montaje y elementos de fijación.
Incluye: Replanteo. Colocación del marco de montaje. Fijación en el marco de montaje.
Criterio de medición de proyecto: Número de unidades previstas, según documentación gráfica de Proyecto.
Criterio de medición de obra: Se medirá el número de unidades realmente ejecutadas según especificaciones de Proyecto.

| Código | Ud | Descripción | Rendimiento | Precio | Importe |
|---|---|---|---|---|---|
| mt42air300a | Ud | Boca de extracción de lámina de acero en ejecución redonda, de 100 mm de diámetro, color blanco RAL 9010, BOEX100B "AIRZONE", fijación mediante tornillos ocultos. (material) | 1.000 | 14.07 | 14.07 |
| mo005 | h | Técnico instalador de climatización. (mano de obra) | 0.168 | 10.62 | 1.78 |
| mo104 | h | Ayudante instalador de climatización. (mano de obra) | 0.168 | 6.62 | 1.11 |
| % | % | Herramienta menor | 2 % | 16.96 | 0.34 |
|  |  | Costes directos |  |  | 17.30 |
