# Caja de válvulas de cierre, para sistema VRV-5, para gas R-32

- Propiedad del archivo: CYPE INGENIEROS, S.A.
- Formato: FIEBDC-3/2002
- Ámbito geográfico: Ecuador
- Divisa: USD
- Costes indirectos: 3.00 %
- Gastos generales: 13.00 %
- Beneficio industrial: 6.00 %
- IVA: 12.00 %

## I Instalaciones

### IB Sistemas de climatización

#### IBY Sistema VRV (Daikin)

**IBY175** Ud Caja de válvulas de cierre, para sistema VRV-5, para gas R-32.
Caja de válvulas de cierre, de 8 pares de conexiones para las unidades interiores, para sistema VRV-5 (Volumen de Refrigerante Variable), para gas R-32, modelo SV8A14A "DAIKIN", número máximo de unidades interiores conectables 40, número máximo de unidades interiores conectables 5 por derivación, índice de capacidad máximo de las unidades interiores conectables 650, índice de capacidad máximo de las unidades interiores conectables 140 por derivación, peso 65 kg y alimentación monofásica (230V/50Hz), con dos conexiones para la unidad exterior, una para la línea de líquido y otra para la línea de gas, y dos conexiones para cada unidad interior, una para la línea de líquido y otra para la línea de gas, con aislamiento térmico y acústico de espuma de poliuretano. Incluso elementos para suspensión del techo.
Criterio de valoración económica: El precio no incluye la canalización ni el cableado eléctrico de alimentación.
Incluye: Replanteo. Colocación y fijación. Conexión a las líneas frigoríficas. Conexión a la red eléctrica.
Criterio de medición de proyecto: Número de unidades previstas, según documentación gráfica de Proyecto.
Criterio de medición de obra: Se medirá el número de unidades realmente ejecutadas según especificaciones de Proyecto.

| Código | Ud | Descripción | Rendimiento | Precio | Importe |
|---|---|---|---|---|---|
| mt42dai069d | Ud | Caja de válvulas de cierre, de 8 pares de conexiones para las unidades interiores, para sistema VRV-5 (Volumen de Refrigerante Variable), para gas R-32, modelo SV8A14A "DAIKIN", número máximo de unidades interiores conectables 40, número máximo de unidades interiores conectables 5 por derivación, índice de capacidad máximo de las unidades interiores conectables 650, índice de capacidad máximo de las unidades interiores conectables 140 por derivación, peso 65 kg y alimentación monofásica (230V/50Hz), con dos conexiones para la unidad exterior, una para la línea de líquido y otra para la línea de gas, y dos conexiones para cada unidad interior, una para la línea de líquido y otra para la línea de gas, con aislamiento térmico y acústico de espuma de poliuretano. (material) | 1.000 | 6846.42 | 6846.42 |
| mt42www090 | Ud | Kit de soportes para suspensión del techo, formado por cuatro varillas roscadas de acero galvanizado, con sus tacos, tuercas y arandelas correspondientes. (material) | 1.000 | 30.95 | 30.95 |
| mo005 | h | Técnico instalador de climatización. (mano de obra) | 0.561 | 10.62 | 5.96 |
| mo104 | h | Ayudante instalador de climatización. (mano de obra) | 0.561 | 6.62 | 3.71 |
| % | % | Herramienta menor | 2 % | 6887.04 | 137.74 |
|  |  | Costes directos |  |  | 7024.78 |
