# Calefón a gas, doméstico, de condensación, mural, para calefacción

- Propiedad del archivo: CYPE INGENIEROS, S.A.
- Formato: FIEBDC-3/2002
- Ámbito geográfico: Ecuador
- Divisa: USD
- Costes indirectos: 3.00 %
- Gastos generales: 13.00 %
- Beneficio industrial: 6.00 %
- IVA: 12.00 %

## I Instalaciones

### IC Calefacción, refrigeración, climatización y A.C.S.

#### ICG Calefones a gas

**ICG231** Ud Calefón a gas, doméstico, de condensación, mural, para calefacción.
Calefón mural, de condensación, para calefacción, modelo D2TND024A4A "DAIKIN", para gas natural y propano, potencia útil de 3,1 a 24 kW (50/30°C), dimensiones 590x400x256 mm, emisión de NOx clase 6, eficiencia energética clase A en calefacción, eficiencia energética clase A+ en calefacción con termostato modulante, eficiencia al 30% de carga nominal 108,7%, potencia sonora 49 dBA, presión sonora a 1 m 39 dBA, con bomba de circulación de alta eficiencia con variador de frecuencia, vaso de expansión de 8 l, tecnología Premix que incorpora un ventilador con variador de frecuencia para alta modulación de la potencia (1:8), intercambiador de calor de fundición de aluminio, panel frontal con pantalla de led, mandos de ajuste de las temperaturas e indicador luminoso multicolor del estado de funcionamiento, sistema Lambda Gx que garantiza la combustión correcta actuando sobre la combinación óptima de aire y gas. Accesorios: kit estándar de evacuación de humos, modelo DRWTER60100AA; kit de válvulas, modelo DRVALVEKIT1AA. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38dai015a | Ud | Calefón mural, de condensación, para calefacción, modelo D2TND024A4A "DAIKIN", para gas natural y propano, potencia útil de 3,1 a 24 kW (50/30°C), dimensiones 590x400x256 mm, emisión de NOx clase 6, eficiencia energética clase A en calefacción, eficiencia energética clase A+ en calefacción con termostato modulante, eficiencia al 30% de carga nominal 108,7%, potencia sonora 49 dBA, presión sonora a 1 m 39 dBA, con bomba de circulación de alta eficiencia con variador de frecuencia, vaso de expansión de 8 l, tecnología Premix que incorpora un ventilador con variador de frecuencia para alta modulación de la potencia (1:8), intercambiador de calor de fundición de aluminio, panel frontal con pantalla de led, mandos de ajuste de las temperaturas e indicador luminoso multicolor del estado de funcionamiento, sistema Lambda Gx que garantiza la combustión correcta actuando sobre la combinación óptima de aire y gas. (material) | 1.000 | 3786.21 | 3786.21 |
| mt38dai002a | Ud | Kit estándar de evacuación de humos, modelo DRWTER60100AA "DAIKIN", para calefón mural. (material) | 1.000 | 132.26 | 132.26 |
| mt38dai001b | Ud | Kit de válvulas, modelo DRVALVEKIT1AA "DAIKIN", para calefón mural. (material) | 1.000 | 156.18 | 156.18 |
| mt38www010 | Ud | Material auxiliar para instalaciones de calefacción. (material) | 1.000 | 2.36 | 2.36 |
| mo004 | h | Técnico calefactor. (mano de obra) | 3.364 | 10.62 | 35.73 |
| mo103 | h | Ayudante calefactor. (mano de obra) | 3.364 | 6.62 | 22.27 |
| % | % | Herramienta menor | 2 % | 4135.01 | 82.70 |
|  |  | Costes directos |  |  | 4217.71 |
