# Fancoil de cassette, sistema de dos tubos

- Propiedad del archivo: CYPE Ingenieros S.A.
- Formato: FIEBDC-3/2016
- Programa: Generador de precios de la construcción. CYPE Ingenieros, S.A.
- Fecha: 25/06/2024
- Ámbito geográfico: Ecuador
- Divisa: USD
- Costes indirectos: 3 %
- Gastos generales: 13 %
- Beneficio industrial: 6 %
- IVA: 12 %

## I Instalaciones

### IC Calefacción, refrigeración, climatización y A.C.S.

#### ICF Unidades no autónomas para climatización

**ICF050** Ud Fancoil de cassette, sistema de dos tubos.
Fancoil de cassette, de 4 vías, sistema de dos tubos, modelo FWI02ATN "DAIKIN", potencia frigorífica total 3,27 kW, potencia frigorífica sensible 2,91 kW (temperatura de bulbo seco del aire interior 27°C, temperatura de bulbo húmedo del aire interior 19°C, temperatura de entrada del agua 7°C, salto térmico 5°C), potencia calorífica 4,22 kW (temperatura de bulbo seco del aire interior 20°C, temperatura de entrada del agua 50°C), caudal de aire 849 m³/h, dimensiones 298x575x575 mm, peso 23 kg, potencia sonora 60 dBA, alimentación monofásica (230V/50Hz), con ventilador con motor tipo EC Inverter, panel decorativo FPAN02A, bomba de drenaje, y posibilidad de entrada de aire exterior. Regulación: termostato electrónico, con programación semanal, bus de comunicación RS-485 y posibilidad de configuración como maestro o esclavo, modelo FWECSAC; tarjeta electrónica de potencia, modelo FWECSAP. Accesorios: válvula de 2 vías, modelo E2C2V02A. Incluso elementos para suspensión del techo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42dai783aa | Ud | Fancoil de cassette, de 4 vías, sistema de dos tubos, modelo FWI02ATN "DAIKIN", potencia frigorífica total 3,27 kW, potencia frigorífica sensible 2,91 kW (temperatura de bulbo seco del aire interior 27°C, temperatura de bulbo húmedo del aire interior 19°C, temperatura de entrada del agua 7°C, salto térmico 5°C), potencia calorífica 4,22 kW (temperatura de bulbo seco del aire interior 20°C, temperatura de entrada del agua 50°C), caudal de aire 849 m³/h, dimensiones 298x575x575 mm, peso 23 kg, potencia sonora 60 dBA, alimentación monofásica (230V/50Hz), con ventilador con motor tipo EC Inverter, panel decorativo FPAN02A, bomba de drenaje, y posibilidad de entrada de aire exterior. (material) | 1 | 1772.81 | 1772.810 |
| mt42dai081c | Ud | Válvula de 2 vías, modelo E2C2V02A "DAIKIN", con kit de montaje. (material) | 1 | 168.84 | 168.840 |
| mt42dai881b | Ud | Termostato electrónico, con programación semanal, bus de comunicación RS-485 y posibilidad de configuración como maestro o esclavo, modelo FWECSAC "DAIKIN", comunicación con cable apantallado a dos hilos entre el termostato y la placa electrónica a instalar en el fancoil. (material) | 1 | 189.94 | 189.940 |
| mt42dai884a | Ud | Tarjeta electrónica de potencia, modelo FWECSAP "DAIKIN", para instalación en el fancoil. (material) | 1 | 253.25 | 253.250 |
| mt35aia090aa | m | Tubo rígido de PVC, enchufable, curvable en caliente, de color negro, de 16 mm de diámetro nominal, para canalización fija en superficie. Resistencia a la compresión 1250 N, resistencia al impacto 2 julios, temperatura de trabajo -5°C hasta 60°C, con grado de protección IP547, propiedades eléctricas: aislante, no propagador de la llama. Incluso abrazaderas, elementos de sujeción y accesorios (curvas, manguitos, tes, codos y curvas flexibles). (material) | 5 | 1.74 | 8.700 |
| mt42dai900 | m | Cable bus de 2 hilos, de 0,5 mm² de sección por hilo (material) | 5 | 1.13 | 5.650 |
| mt37sve010b | Ud | Válvula de esfera de latón niquelado para roscar de 1/2". (material) | 2 | 7.11 | 14.220 |
| mt42www090 | Ud | Kit de soportes para suspensión del techo, formado por cuatro varillas roscadas de acero galvanizado, con sus tacos, tuercas y arandelas correspondientes. (material) | 1 | 30.95 | 30.950 |
| mo005 | h | Técnico instalador de climatización. (mano de obra) | 3.793 | 10.62 | 40.282 |
| mo104 | h | Ayudante instalador de climatización. (mano de obra) | 3.793 | 6.62 | 25.110 |
| % | % | Herramienta menor | 2 % | 2509.752 | 50.195 |
|  |  | Costes directos |  |  | 2559.947 |

Residuos:
- colocación: mt35aia090aa; factor de residuo 0.0275
- colocación: mt42dai900 Cable bus de 2 hilos, de 0,5 mm² de sección por hilo; factor de residuo 0.0165111

## Recursos

**mt35aia090aa** m Tubo rígido de PVC
Datos técnicos: Coste energético 11.626 MJ; Emisión de CO2 0.577 kg; Código LER 17 02 03; Masa del elemento 0.12 kg; Volumen 0.0002 m3

**mt42dai900** m Cable bus de 2 hilos, de 0,5 mm² de sección por hilo
Datos técnicos: Coste energético 1.694 MJ; Emisión de CO2 0.087 kg; Código LER 17 04 11; Masa del elemento 0.045 kg; Volumen 0.00003 m3
Residuos:
- embalaje: re150101 Envases de papel y cartón. (componente de residuo); rendimiento 0.065 kg; Código LER 15 01 01; Masa del elemento 1 kg; Volumen 0.001333 m3

**mt37sve010b** Ud Válvula de esfera de latón niquelado para roscar de 1/2"
Datos técnicos: Coste energético 509.569 MJ; Emisión de CO2 34.281 kg
Residuos:
- embalaje: re150101 Envases de papel y cartón; rendimiento 0.072 kg
