# Sombrerete para cocina

- Propiedad del archivo: CYPE Ingenieros S.A.
- Formato: FIEBDC-3/2016
- Programa: Generador de precios de la construcción. CYPE Ingenieros, S.A.
- Fecha: 16/10/2024
- Ámbito geográfico: Ecuador
- Divisa: USD
- Costes indirectos: 3 %
- Gastos generales: 13 %
- Beneficio industrial: 6 %
- IVA: 12 %

## I Instalaciones

### IV Ventilación

#### IVK Ventilación adicional especifica en cocina para viviendas

**IVK040** Ud Sombrerete para cocina.
Sombrerete con caperuza rotativa, de lámina galvanizada, DucoFlex "DAIKIN", color teja, con malla de protección contra la entrada de hojas y pájaros, babero de plomo y cuello de conexión a ducto de 160 mm de diámetro interior.
Incluye: Replanteo. Colocación.
Criterio de medición de proyecto: Número de unidades previstas, según documentación gráfica de Proyecto.
Criterio de medición de obra: Se medirá el número de unidades realmente ejecutadas según especificaciones de Proyecto.

| Código | Ud | Descripción | Rendimiento | Precio | Importe |
|---|---|---|---|---|---|
| mt42dai986a | Ud | Sombrerete con caperuza rotativa, de lámina galvanizada, DucoFlex "DAIKIN", color teja, con malla de protección contra la entrada de hojas y pájaros, babero de plomo y cuello de conexión a ducto de 160 mm de diámetro interior. (material) | 1 | 238 | 238.000 |
| mo011 | h | Montador. (mano de obra) | 0.174 | 10.93 | 1.902 |
| mo080 | h | Ayudante montador. (mano de obra) | 0.087 | 6.82 | 0.593 |
| % | % | Herramienta menor | 2 % | 240.495 | 4.810 |
|  |  | Costes directos |  |  | 245.305 |
