# Derivación para línea frigorífica de líquido y de gas, para sistema VRV-IV, para gas R-410A

- Propiedad del archivo: CYPE INGENIEROS, S.A.
- Formato: FIEBDC-3/2002
- Ámbito geográfico: Ecuador
- Divisa: USD
- Costes indirectos: 3.00 %
- Gastos generales: 13.00 %
- Beneficio industrial: 6.00 %
- IVA: 12.00 %

## I Instalaciones

### IB Sistemas de climatización

#### IBY Sistema VRV (Daikin)

**IBY260** Ud Derivación para línea frigorífica de líquido y de gas, para sistema VRV-IV, para gas R-410A.
Derivación de línea frigorífica formada por conjunto de dos juntas Refnet, una para la línea de líquido y otra para la línea de gas, para sistema VRV-IV (Volumen de Refrigerante Variable), modelo KHRQ22M75T "DAIKIN", con índice máximo de conexión de unidades interiores de 1000.
Incluye: Conexionado.
Criterio de medición de proyecto: Número de unidades previstas, según documentación gráfica de Proyecto.
Criterio de medición de obra: Se medirá el número de unidades realmente ejecutadas según especificaciones de Proyecto.

| Código | Ud | Descripción | Rendimiento | Precio | Importe |
|---|---|---|---|---|---|
| mt42dai600d | Ud | Conjunto de dos juntas Refnet, una para la línea de líquido y otra para la línea de gas, para sistema VRV-IV (Volumen de Refrigerante Variable), modelo KHRQ22M75T "DAIKIN", con índice máximo de conexión de unidades interiores de 1000. (material) | 1.000 | 438.99 | 438.99 |
| mo005 | h | Técnico instalador de climatización. (mano de obra) | 0.060 | 10.62 | 0.64 |
| mo104 | h | Ayudante instalador de climatización. (mano de obra) | 0.060 | 6.62 | 0.40 |
| % | % | Herramienta menor | 2 % | 440.03 | 8.80 |
|  |  | Costes directos |  |  | 448.83 |
