# Recuperador de calor aire-aire, con batería de expansión directa. Instalación en techo

- Propiedad del archivo: CYPE INGENIEROS, S.A.
- Formato: FIEBDC-3/2002
- Ámbito geográfico: Ecuador
- Divisa: USD
- Costes indirectos: 3.00 %
- Gastos generales: 13.00 %
- Beneficio industrial: 6.00 %
- IVA: 12.00 %

## I Instalaciones

### IC Calefacción, refrigeración, climatización y A.C.S.

#### ICR Sistemas de conducción de aire

**ICR114** Ud Recuperador de calor aire-aire, con batería de expansión directa. Instalación en techo.
Recuperador entálpico aire-aire, modelo VAM500J8 "DAIKIN", eficiencia de recuperación calorífica a velocidad alta 82,5%, caudal de aire nominal a velocidad máxima 500 m³/h, presión de aire nominal a velocidad máxima 90 Pa, consumo eléctrico a velocidad alta 113 W, dimensiones 305x866x1113 mm, peso 46,5 kg, presión sonora a velocidad máxima 37,5 dBA, alimentación monofásica (230V/50Hz), con conexiones de 200 mm de diámetro, intercambiador de calor de alta eficiencia, prefiltros de aire, ventiladores con motor DC de 3 velocidades, con cambio de modo automático de operación de recuperación a free-cooling y posibilidad de control domótico. Accesorios: batería de expansión directa. Instalación en techo. Incluso elementos para suspensión del techo.
Incluye: Replanteo. Colocación y fijación. Conexionado y comprobación de su correcto funcionamiento.
Criterio de medición de proyecto: Número de unidades previstas, según documentación gráfica de Proyecto.
Criterio de medición de obra: Se medirá el número de unidades realmente ejecutadas según especificaciones de Proyecto.

| Código | Ud | Descripción | Rendimiento | Precio | Importe |
|---|---|---|---|---|---|
| mt42dai650m | Ud | Recuperador entálpico aire-aire, modelo VAM500J8 "DAIKIN", eficiencia de recuperación calorífica a velocidad alta 82,5%, caudal de aire nominal a velocidad máxima 500 m³/h, presión de aire nominal a velocidad máxima 90 Pa, consumo eléctrico a velocidad alta 113 W, dimensiones 305x866x1113 mm, peso 46,5 kg, presión sonora a velocidad máxima 37,5 dBA, alimentación monofásica (230V/50Hz), con conexiones de 200 mm de diámetro, intercambiador de calor de alta eficiencia, prefiltros de aire, ventiladores con motor DC de 3 velocidades, con cambio de modo automático de operación de recuperación a free-cooling y posibilidad de control domótico. (material) | 1.000 | 3835.46 | 3835.46 |
| mt42dai652e | Ud | Batería de expansión directa, modelo EKVDX32A "DAIKIN", potencia frigorífica 3,4 kW, potencia calorífica 4,2 kW, de 250x550x809 mm, peso 19 kg, para recuperador de calor aire-aire. (material) | 1.000 | 2583.23 | 2583.23 |
| mt42www090 | Ud | Kit de soportes para suspensión del techo, formado por cuatro varillas roscadas de acero galvanizado, con sus tacos, tuercas y arandelas correspondientes. (material) | 1.000 | 30.95 | 30.95 |
| mo005 | h | Técnico instalador de climatización. (mano de obra) | 0.849 | 10.62 | 9.02 |
| mo104 | h | Ayudante instalador de climatización. (mano de obra) | 0.849 | 6.62 | 5.62 |
| % | % | Herramienta menor | 2 % | 6464.28 | 129.29 |
|  |  | Costes directos |  |  | 6593.57 |
