# Sombrerete

- Propiedad del archivo: CYPE INGENIEROS, S.A.
- Formato: FIEBDC-3/2002
- Ámbito geográfico: Ecuador
- Divisa: USD
- Costes indirectos: 3.00 %
- Gastos generales: 13.00 %
- Beneficio industrial: 6.00 %
- IVA: 12.00 %

## I Instalaciones

### IV Ventilación

#### IVM Ventilación mecánica

**IVM060** Ud Sombrerete.
Sombrerete de ABS, para ducto de salida de 125 mm de diámetro exterior, acabado liso, color marrón, con malla de protección, babero de plomo de 500x500 mm y cuello de conexión a ducto con junta.
Incluye: Replanteo. Colocación.
Criterio de medición de proyecto: Número de unidades previstas, según documentación gráfica de Proyecto.
Criterio de medición de obra: Se medirá el número de unidades realmente ejecutadas según especificaciones de Proyecto.

| Código | Ud | Descripción | Rendimiento | Precio | Importe |
|---|---|---|---|---|---|
| mt42cvc120b | Ud | Sombrerete de ABS, para ducto de salida de 125 mm de diámetro exterior, acabado liso, color marrón, con malla de protección, babero de plomo de 500x500 mm y cuello de conexión a ducto con junta. (material) | 1.000 | 95.50 | 95.50 |
| mo020 | h | Albañil. (mano de obra) | 0.182 | 10.34 | 1.88 |
| mo112 | h | Peón especializado. (mano de obra) | 0.091 | 6.48 | 0.59 |
| % | % | Herramienta menor | 2 % | 97.97 | 1.96 |
|  |  | Costes directos |  |  | 99.93 |
