# Terminal de ventilación, para cubierta

- Propiedad del archivo: CYPE INGENIEROS, S.A.
- Formato: FIEBDC-3/2002
- Ámbito geográfico: Ecuador
- Divisa: USD
- Costes indirectos: 3.00 %
- Gastos generales: 13.00 %
- Beneficio industrial: 6.00 %
- IVA: 12.00 %

## I Instalaciones

### IV Ventilación

#### IVM Ventilación mecánica

**IVM029** Ud Terminal de ventilación, para cubierta.
Terminal de ventilación, para cubierta, DucoFlex "DAIKIN", color negro, de 300 mm de diámetro y 365 mm de longitud, con manguito pasamuros de 635 mm de longitud, para conexión a ductos de ventilación de 160 ó 180 mm de diámetro interior, de 1045 mm de longitud total; manguito de estanqueidad para cubierta plana.
Incluye: Replanteo. Colocación.
Criterio de medición de proyecto: Número de unidades previstas, según documentación gráfica de Proyecto.
Criterio de medición de obra: Se medirá el número de unidades realmente ejecutadas según especificaciones de Proyecto.

| Código | Ud | Descripción | Rendimiento | Precio | Importe |
|---|---|---|---|---|---|
| mt42dai987a | Ud | Terminal de ventilación, para cubierta, DucoFlex "DAIKIN", color negro, de 300 mm de diámetro y 365 mm de longitud, con manguito pasamuros de 635 mm de longitud, para conexión a ductos de ventilación de 160 ó 180 mm de diámetro interior, de 1045 mm de longitud total. (material) | 1.000 | 377.07 | 377.07 |
| mt42dai988a | Ud | Manguito de estanqueidad para terminal de ventilación para cubierta plana, de aluminio, DucoFlex "DAIKIN", de 420 mm de diámetro en la base y 115 mm de altura. (material) | 1.000 | 102.71 | 102.71 |
| mo005 | h | Técnico instalador de climatización. (mano de obra) | 0.182 | 10.62 | 1.93 |
| mo104 | h | Ayudante instalador de climatización. (mano de obra) | 0.182 | 6.62 | 1.20 |
| % | % | Herramienta menor | 2 % | 482.91 | 9.66 |
|  |  | Costes directos |  |  | 492.57 |
