# Ducto de poliestireno expandido

- Propiedad del archivo: CYPE INGENIEROS, S.A.
- Formato: FIEBDC-3/2002
- Ámbito geográfico: Ecuador
- Divisa: USD
- Costes indirectos: 3.00 %
- Gastos generales: 13.00 %
- Beneficio industrial: 6.00 %
- IVA: 12.00 %

## I Instalaciones

### IV Ventilación

#### IVV Ductos de admisión y extracción para ventilación

**IVV070** m Ducto de poliestireno expandido.
Ducto de ventilación, formado por tubo circular rígido liso de poliestireno expandido, adecuado para extracción e impulsión de aire al exterior, de 160 mm de diámetro interior, DucoFlex "DAIKIN", color gris, con pieza de conexión. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42dai982b | Ud | Material auxiliar para montaje y sujeción a la obra de los ductos circulares rígidos lisos de poliestireno expandido de 160 mm de diámetro interior, DucoFlex "DAIKIN". (material) | 1.000 | 2.11 | 2.11 |
| mt42dai981p | m | Tubo circular rígido liso de poliestireno expandido, adecuado para extracción e impulsión de aire al exterior, de 160 mm de diámetro interior, DucoFlex "DAIKIN", color gris, con pieza de conexión, con el precio incrementado el 10% en concepto de accesorios y piezas especiales. (material) | 1.000 | 92.87 | 92.87 |
| op00ato010 |  | Atornillador. | 1.000 | 0.00 | 0.00 |
| op00mar010 |  | Martillo. | 1.000 | 0.00 | 0.00 |
| op00tal010 |  | Taladro. | 1.000 | 0.00 | 0.00 |
| mo011 | h | Montador. (mano de obra) | 0.246 | 10.62 | 2.61 |
| mo080 | h | Ayudante montador. (mano de obra) | 0.123 | 6.62 | 0.81 |
| % | % | Herramienta menor | 2 % | 98.40 | 1.97 |
|  |  | Costes directos |  |  | 100.37 |
