# Boca de ventilación para interiores

- Propiedad del archivo: CYPE Ingenieros S.A.
- Formato: FIEBDC-3/2016
- Programa: Generador de precios de la construcción. CYPE Ingenieros, S.A.
- Fecha: 25/06/2024
- Ámbito geográfico: Ecuador
- Divisa: USD
- Costes indirectos: 3 %
- Gastos generales: 13 %
- Beneficio industrial: 6 %
- IVA: 12 %

## I Instalaciones

### IV Ventilación

#### IVM Ventilación mecánica

**IVM021** Ud Boca de ventilación para interiores.
Boca de ventilación para interiores, adecuada para extracción e impulsión, DucoVent Basic "DAIKIN", con embellecedor circular, de 170 mm de diámetro y 75 mm de profundidad, color blanco RAL 9010, y conexión de 125 mm de diámetro.
Incluye: Replanteo. Colocación.
Criterio de medición de proyecto: Número de unidades previstas, según documentación gráfica de Proyecto.
Criterio de medición de obra: Se medirá el número de unidades realmente ejecutadas según especificaciones de Proyecto.

| Código | Ud | Descripción | Rendimiento | Precio | Importe |
|---|---|---|---|---|---|
| mt42dai975a | Ud | Boca de ventilación para interiores, adecuada para extracción e impulsión, DucoVent Basic "DAIKIN", con embellecedor circular, de 170 mm de diámetro y 75 mm de profundidad, color blanco RAL 9010, y conexión de 125 mm de diámetro. (material) | 1 | 43.62 | 43.620 |
| mo005 | h | Técnico instalador de climatización. (mano de obra) | 0.182 | 10.62 | 1.933 |
| mo104 | h | Ayudante instalador de climatización. (mano de obra) | 0.182 | 6.62 | 1.205 |
| % | % | Herramienta menor | 2 % | 46.758 | 0.935 |
|  |  | Costes directos |  |  | 47.693 |
