# Sistema "DBBLOK" de partición interior de ladrillo de hormigón con aislamiento acústico

- Propiedad del archivo: CYPE INGENIEROS, S.A.
- Formato: FIEBDC-3/2002
- Ámbito geográfico: Ecuador
- Divisa: USD
- Costes indirectos: 3.00 %
- Gastos generales: 13.00 %
- Beneficio industrial: 6.00 %
- IVA: 12.00 %

## F Fachadas y particiones

### FT Sistemas de tabiquería

#### FTS De mampostería

**FTS020** m² Sistema "DBBLOK" de partición interior de ladrillo de hormigón con aislamiento acústico.
Formación de partición interior para separación entre recinto protegido y de instalaciones o de actividad, realizada mediante el sistema "DBBLOK", formada por dos hojas de mampostería de 12 cm de espesor de ladrillo de hormigón perforado acústico, Geroblok Perforado "DBBLOK", para revestir, de 25x12x9 cm, recibidas con mortero de cemento, confeccionado en obra, dosificación 1:5, separadas por una cámara de aire de 2 cm de espesor y revestidas por su cara exterior con 15 mm de yeso de construcción B1, aplicado mediante proyección mecánica, acabado final con una capa de enlucido de yeso de aplicación en capa fina C6, y por la otra cara con 15 mm de mortero de cemento, confeccionado en obra, dosificación 1:6. Incluso replanteo, nivelación y aplomado, mermas y roturas, enjarjes, mochetas, colocación de guardavivos de plástico y metal con perforaciones, guarniciones de huecos, remates con barredera, ejecución de encuentros y puntos singulares y limpieza.
Incluye: Replanteo y trazado en la losa de los tabiques a realizar. Colocación y aplomado de miras de referencia. Tendido de hilos entre miras. Colocación de las piezas por hiladas a nivel. Realización de todos los trabajos necesarios para la resolución de los huecos. Encuentros de la mampostería con fachadas, columnas y tabiques. Encuentro de la mampostería con la losa superior. Preparación del soporte que se va a revestir. Realización de maestras. Colocación de guardavivos en las esquinas y salientes. Preparación de la pasta de yeso en la máquina mezcladora. Proyección mecánica de la pasta de yeso. Aplicación de regla de aluminio. Paso de cuchilla de acero. Aplicación del enlucido. Realización de maestras de mortero. Preparación del mortero en la máquina mezcladora. Aplicación del mortero. Aplicación de regla de aluminio. Curado del mortero.
Criterio de medición de proyecto: Superficie medida según documentación gráfica de Proyecto, sin duplicar esquinas ni encuentros, deduciendo los huecos de superficie mayor de 3 m².
Criterio de medición de obra: Se medirá la superficie realmente ejecutada según especificaciones de Proyecto, sin duplicar esquinas ni encuentros, deduciendo los huecos de superficie mayor de 3 m².

| Código | Ud | Descripción | Rendimiento | Precio | Importe |
|---|---|---|---|---|---|
| mt04hdb010a | Ud | Ladrillo de hormigón perforado acústico, Geroblok Perforado "DBBLOK", para revestir, de 25x12x9 cm, con un aislamiento a ruido aéreo de 50 dBA. (material) | 76.000 | 0.32 | 24.32 |
| mt08aaa010a | m³ | Agua. (material) | 0.013 | 1.83 | 0.02 |
| mt01arg005a | t | Arena de cantera, para mortero preparado en obra. (material) | 0.081 | 24.41 | 1.98 |
| mt08cem000c | kg | Cemento gris en sacos. (material) | 14.412 | 0.17 | 2.45 |
| mt09pye010c | m³ | Pasta de yeso de construcción para proyectar mediante mezcladora-bombeadora B1. (material) | 0.015 | 232.79 | 3.49 |
| mt28vye010 | m | Guardavivos de plástico y metal, estable a la acción de los sulfatos. (material) | 0.215 | 0.48 | 0.10 |
| mt09pye010a | m³ | Pasta de yeso para aplicación en capa fina C6. (material) | 0.002 | 197.48 | 0.39 |
| mq06pym010 | h | Mezcladora-bombeadora para morteros y yesos proyectados, de 3 m³/h. (maquinaria) | 0.227 | 9.25 | 2.10 |
| mq06hor010 | h | Concretera eléctrica con una capacidad de amasado de 160 l. (maquinaria) | 0.041 | 3.75 | 0.15 |
| op00amo010 |  | Amoladora o radial. | 1.000 | 0.00 | 0.00 |
| mo021 | h | Albañil especializado en trabajos de mampostería. (mano de obra) | 1.576 | 10.34 | 16.30 |
| mo114 | h | Peón de albañil especializado en trabajos de mampostería. (mano de obra) | 1.319 | 6.38 | 8.42 |
| mo033 | h | Enlucidor. (mano de obra) | 0.657 | 10.34 | 6.79 |
| mo071 | h | Ayudante enlucidor. (mano de obra) | 0.328 | 6.62 | 2.17 |
| % | % | Herramienta menor | 2 % | 68.68 | 1.37 |
|  |  | Costes directos |  |  | 70.05 |
