# Sistema "DBBLOK" de partición interior de ladrillo de hormigón con aislamiento acústico

- Propiedad del archivo: CYPE INGENIEROS, S.A.
- Formato: FIEBDC-3/2002
- Ámbito geográfico: Ecuador
- Divisa: USD
- Costes indirectos: 3.00 %
- Gastos generales: 13.00 %
- Beneficio industrial: 6.00 %
- IVA: 12.00 %

## F Fachadas y particiones

### FT Sistemas de tabiquería

#### FTS De mampostería

**FTS020** m² Sistema "DBBLOK" de partición interior de ladrillo de hormigón con aislamiento acústico.
Formación de partición interior para separación entre recinto habitable y cualquier otro habitable, realizada mediante el sistema "DBBLOK", formada por una hoja de mampostería de 12 cm de espesor de ladrillo de hormigón perforado acústico, Geroblok Cámara "DBBLOK", para revestir, de 25x12x10 cm, recibida con mortero de cemento, confeccionado en obra, dosificación 1:5, revestida por ambas caras con 15 mm de mortero ligero de cal y perlita, Revestiblok "DBBLOK", aplicado mecánicamente, y acabado final con una capa de enlucido de yeso de aplicación en capa fina C6. Incluso replanteo, nivelación y aplomado, mermas y roturas, enjarjes, mochetas, colocación de guardavivos de plástico y metal con perforaciones, guarniciones de huecos, remates con barredera, ejecución de encuentros y puntos singulares y limpieza.
Incluye: Replanteo y trazado en la losa de los tabiques a realizar. Colocación y aplomado de miras de referencia. Tendido de hilos entre miras. Colocación de las piezas por hiladas a nivel. Realización de todos los trabajos necesarios para la resolución de los huecos. Encuentros de la mampostería con fachadas, columnas y tabiques. Encuentro de la mampostería con la losa superior. Preparación del soporte que se va a revestir. Realización de maestras. Colocación de guardavivos en las esquinas y salientes. Aplicación del mortero. Proyección mecánica del mortero. Aplicación de regla de aluminio. Paso de cuchilla de acero. Aplicación del enlucido.
Criterio de medición de proyecto: Superficie medida según documentación gráfica de Proyecto, sin duplicar esquinas ni encuentros, deduciendo los huecos de superficie mayor de 3 m².
Criterio de medición de obra: Se medirá la superficie realmente ejecutada según especificaciones de Proyecto, sin duplicar esquinas ni encuentros, deduciendo los huecos de superficie mayor de 3 m².

| Código | Ud | Descripción | Rendimiento | Precio | Importe |
|---|---|---|---|---|---|
| mt04hdb020a | Ud | Ladrillo de hormigón perforado acústico, Geroblok Cámara "DBBLOK", para revestir, de 25x12x10 cm, con un aislamiento a ruido aéreo de 52 dBA. (material) | 35.000 | 0.37 | 12.95 |
| mt08aaa010a | m³ | Agua. (material) | 0.006 | 1.83 | 0.01 |
| mt01arg005a | t | Arena de cantera, para mortero preparado en obra. (material) | 0.026 | 24.41 | 0.63 |
| mt08cem000c | kg | Cemento gris en sacos. (material) | 4.985 | 0.17 | 0.85 |
| mt28mdb010f | l | Mortero ligero de cal y perlita, Revestiblok "DBBLOK", para aplicar mediante proyección mecánica. (material) | 22.500 | 1.13 | 25.43 |
| mt28vye010 | m | Guardavivos de plástico y metal, estable a la acción de los sulfatos. (material) | 0.215 | 0.48 | 0.10 |
| mt09pye010a | m³ | Pasta de yeso para aplicación en capa fina C6. (material) | 0.003 | 197.48 | 0.59 |
| mq06pym010 | h | Mezcladora-bombeadora para morteros y yesos proyectados, de 3 m³/h. (maquinaria) | 0.227 | 9.25 | 2.10 |
| mq06hor010 | h | Concretera eléctrica con una capacidad de amasado de 160 l. (maquinaria) | 0.019 | 3.75 | 0.07 |
| op00amo010 |  | Amoladora o radial. | 1.000 | 0.00 | 0.00 |
| mo021 | h | Albañil especializado en trabajos de mampostería. (mano de obra) | 0.788 | 10.34 | 8.15 |
| mo114 | h | Peón de albañil especializado en trabajos de mampostería. (mano de obra) | 0.569 | 6.38 | 3.63 |
| mo033 | h | Enlucidor. (mano de obra) | 0.657 | 10.34 | 6.79 |
| mo071 | h | Ayudante enlucidor. (mano de obra) | 0.328 | 6.62 | 2.17 |
| % | % | Herramienta menor | 2 % | 63.47 | 1.27 |
|  |  | Costes directos |  |  | 64.74 |
