# Sistema "DBBLOK" de partición interior de ladrillo de hormigón con aislamiento acústico

- Propiedad del archivo: CYPE Ingenieros S.A.
- Formato: FIEBDC-3/2016
- Programa: Generador de precios de la construcción. CYPE Ingenieros, S.A.
- Fecha: 25/06/2024
- Ámbito geográfico: Ecuador
- Divisa: USD
- Costes indirectos: 3 %
- Gastos generales: 13 %
- Beneficio industrial: 6 %
- IVA: 12 %

## F Fachadas y particiones

### FT Sistemas de tabiquería

#### FTS De mampostería

**FTS020** m² Sistema "DBBLOK" de partición interior de ladrillo de hormigón con aislamiento acústico.
Formación de partición interior para tabiquería, realizada mediante el sistema "DBBLOK", formada por una hoja de mampostería de 6,5 cm de espesor de ladrillo de hormigón hueco acústico, Geroblok Tabique "DBBLOK", para revestir, de 49x6,5x19 cm, recibida con mortero de cemento, confeccionado en obra, dosificación 1:5, revestida por ambas caras con 10 mm de yeso de construcción B1, aplicado mediante proyección mecánica, y acabado final con una capa de enlucido de yeso de aplicación en capa fina C6. Incluso replanteo, nivelación y aplomado, mermas y roturas, enjarjes, mochetas, colocación de guardavivos de plástico y metal con perforaciones, guarniciones de huecos, remates con barredera, ejecución de encuentros y puntos singulares y limpieza.
Incluye: Replanteo y trazado en la losa de los tabiques a realizar. Colocación y aplomado de miras de referencia. Tendido de hilos entre miras. Colocación de las piezas por hiladas a nivel. Realización de todos los trabajos necesarios para la resolución de los huecos. Encuentros de la mampostería con fachadas, columnas y tabiques. Encuentro de la mampostería con la losa superior. Preparación del soporte que se va a revestir. Realización de maestras. Colocación de guardavivos en las esquinas y salientes. Preparación de la pasta de yeso en la máquina mezcladora. Proyección mecánica de la pasta de yeso. Aplicación de regla de aluminio. Paso de cuchilla de acero. Aplicación del enlucido.
Criterio de medición de proyecto: Superficie medida según documentación gráfica de Proyecto, sin duplicar esquinas ni encuentros, deduciendo los huecos de superficie mayor de 3 m².
Criterio de medición de obra: Se medirá la superficie realmente ejecutada según especificaciones de Proyecto, sin duplicar esquinas ni encuentros, deduciendo los huecos de superficie mayor de 3 m².

| Código | Ud | Descripción | Rendimiento | Precio | Importe |
|---|---|---|---|---|---|
| mt04hdb030a | Ud | Ladrillo de hormigón hueco acústico, Geroblok Tabique "DBBLOK", para revestir, de 49x6,5x19 cm, con un aislamiento a ruido aéreo de 38,5 dBA. (material) | 10 | 0.49 | 4.900 |
| mt08aaa010a | m³ | Agua. (material) | 0.006 | 1.83 | 0.011 |
| mt01arg005a | t | Arena de cantera, para mortero preparado en obra. (material) | 0.008 | 24.41 | 0.195 |
| mt08cem000c | kg | Cemento gris en sacos. (material) | 1.48 | 0.17 | 0.252 |
| mt09pye010c | m³ | Pasta de yeso de construcción para proyectar mediante mezcladora-bombeadora B1. (material) | 0.02 | 232.79 | 4.656 |
| mt28vye010 | m | Guardavivos de plástico y metal, estable a la acción de los sulfatos. (material) | 0.215 | 0.48 | 0.103 |
| mt09pye010a | m³ | Pasta de yeso para aplicación en capa fina C6. (material) | 0.003 | 197.48 | 0.592 |
| mq06pym010 | h | Mezcladora-bombeadora para morteros y yesos proyectados, de 3 m³/h. (maquinaria) | 0.227 | 9.25 | 2.100 |
| mq06hor010 | h | Concretera eléctrica con una capacidad de amasado de 160 l. (maquinaria) | 0.012 | 3.75 | 0.045 |
| mo021 | h | Albañil especializado en trabajos de mampostería. (mano de obra) | 0.788 | 10.34 | 8.148 |
| mo114 | h | Peón de albañil especializado en trabajos de mampostería. (mano de obra) | 0.446 | 6.38 | 2.845 |
| mo033 | h | Enlucidor. (mano de obra) | 0.657 | 10.34 | 6.793 |
| mo071 | h | Ayudante enlucidor. (mano de obra) | 0.328 | 6.62 | 2.171 |
| % | % | Herramienta menor | 2 % | 32.811 | 0.656 |
|  |  | Costes directos |  |  | 33.467 |

Residuos:
- colocación: mt04hdb030a; factor de residuo 0.009
- colocación: mt01arg005a Arena de cantera, para mortero preparado en obra; factor de residuo 0.00501329
- colocación: mt08cem000c Cemento gris en sacos; factor de residuo 0.0063
- colocación: mt09pye010c Pasta de yeso de construcción para proyectar mediante mezcladora-bombeadora B1; factor de residuo 0.015
- colocación: mt28vye010 Guardavivos de plástico y metal, estable a la acción de los sulfatos; factor de residuo 0.08
- colocación: mt09pye010a Pasta de yeso para aplicación en capa fina C6; factor de residuo 0.015

## Recursos

**mt04hdb030a** Ud Ladrillo de hormigón hueco acústico
Datos técnicos: Coste energético 5.815 MJ; Emisión de CO2 0.448 kg; Código LER 17 01 01; Masa del elemento 5.7 kg; Volumen 0.0038 m3
Residuos:
- embalaje: re170201 Madera. (componente de residuo); rendimiento 0.017 kg; Código LER 17 02 01; Masa del elemento 1 kg; Volumen 0.000909 m3
- embalaje: re170203 Plástico. (componente de residuo); rendimiento 0.005 kg; Código LER 17 02 03; Masa del elemento 1 kg; Volumen 0.001667 m3

**mt08aaa010a** m³ Agua
Datos técnicos: Coste energético 60.000 MJ; Emisión de CO2 30.000 kg

**mt01arg005a** t Arena de cantera, para mortero preparado en obra
Datos técnicos: Coste energético 75.000 MJ; Emisión de CO2 4.000 kg; Código LER 01 04 08; Masa del elemento 1000 kg; Volumen 0.666667 m3

**mt08cem000c** kg Cemento gris en sacos
Datos técnicos: Coste energético 7.174 MJ; Emisión de CO2 0.904 kg; Código LER 17 01 01; Masa del elemento 1 kg; Volumen 0.000667 m3
Residuos:
- embalaje: re150101 Envases de papel y cartón. (componente de residuo); rendimiento 0.014 kg; Código LER 15 01 01; Masa del elemento 1 kg; Volumen 0.001333 m3
- embalaje: re170201 Madera; rendimiento 0.001 kg
- embalaje: re170203 Plástico; rendimiento 0.003 kg

**mt09pye010c** m³ Pasta de yeso de construcción para proyectar mediante mezcladora-bombeadora B1
Datos técnicos: Coste energético 3829.241 MJ; Emisión de CO2 183.696 kg; Código LER 17 08 02; Masa del elemento 1150 kg; Volumen 1.15 m3
Residuos:
- embalaje: re150101 Envases de papel y cartón; rendimiento 9 kg
- embalaje: re170201 Madera; rendimiento 0.421 kg
- embalaje: re170203 Plástico; rendimiento 0.9 kg

**mt28vye010** m Guardavivos de plástico y metal, estable a la acción de los sulfatos
Datos técnicos: Coste energético 12.693 MJ; Emisión de CO2 0.675 kg; Código LER 17 02 03; Masa del elemento 0.256 kg; Volumen 0.000427 m3
Residuos:
- embalaje: re170201 Madera; rendimiento 0.04 kg
- embalaje: re170203 Plástico; rendimiento 0.001 kg

**mt09pye010a** m³ Pasta de yeso para aplicación en capa fina C6
Datos técnicos: Coste energético 3829.241 MJ; Emisión de CO2 183.696 kg; Código LER 17 08 02; Masa del elemento 1150 kg; Volumen 1.15 m3
Residuos:
- embalaje: re150101 Envases de papel y cartón; rendimiento 9 kg
- embalaje: re170201 Madera; rendimiento 0.421 kg
- embalaje: re170203 Plástico; rendimiento 0.9 kg
