# Pintura anticarbonatación

- Propiedad del archivo: CYPE INGENIEROS, S.A.
- Formato: FIEBDC-3/2002
- Ámbito geográfico: Ecuador
- Divisa: USD
- Costes indirectos: 3.00 %
- Gastos generales: 13.00 %
- Beneficio industrial: 6.00 %
- IVA: 12.00 %

## R Revestimientos

### RL Tratamientos superficiales de protección

#### RLB Anticarbonatación

**RLB010** m² Pintura anticarbonatación.
Aplicación manual de dos manos de revestimiento rígido a base de copolímeros acrílicos en emulsión acuosa, Maxsheen Elastic "DRIZORO", color blanco, acabado mate, textura lisa, (rendimiento: 0,25 kg/m² cada mano), para la protección del hormigón o mortero frente a la carbonatación y ambientes agresivos contaminados.
Incluye: Limpieza de la superficie soporte. Aplicación de una mano de fondo y una mano de acabado.
Criterio de medición de proyecto: Superficie medida según documentación gráfica de Proyecto.
Criterio de medición de obra: Se medirá la superficie realmente ejecutada según especificaciones de Proyecto.

| Código | Ud | Descripción | Rendimiento | Precio | Importe |
|---|---|---|---|---|---|
| mt27tsd020a | kg | Revestimiento rígido a base de copolímeros acrílicos en emulsión acuosa, Maxsheen Elastic "DRIZORO", color blanco, acabado mate, textura lisa, para la protección de hormigón o mortero, frente a la carbonatación y ambientes agresivos contaminados, para aplicar con brocha, rodillo o pistola. (material) | 0.500 | 11.95 | 5.98 |
| mo038 | h | Pintor. (mano de obra) | 0.168 | 10.64 | 1.79 |
| mo076 | h | Ayudante pintor. (mano de obra) | 0.168 | 6.82 | 1.15 |
| % | % | Herramienta menor | 2 % | 8.92 | 0.18 |
|  |  | Costes directos |  |  | 9.10 |
