# Impermeabilización de jardinera, por el interior, con mortero

- Propiedad del archivo: CYPE Ingenieros S.A.
- Formato: FIEBDC-3/2016
- Programa: Generador de precios de la construcción. CYPE Ingenieros, S.A.
- Fecha: 16/10/2024
- Ámbito geográfico: Ecuador
- Divisa: USD
- Costes indirectos: 3 %
- Gastos generales: 13 %
- Beneficio industrial: 6 %
- IVA: 12 %

## N Aislamientos e impermeabilizaciones

### NI Impermeabilizaciones

#### NID Jardineras

**NID021** m² Impermeabilización de jardinera, por el interior, con mortero.
Impermeabilización de jardinera, por el interior, con mortero cementoso impermeabilizante flexible bicomponente Maxseal Flex "DRIZORO", color gris, textura lisa, a base de resinas sintéticas, cemento especial y agregados seleccionados, resistencia a presión hidrostática positiva de 9 bar y a presión hidrostática negativa de 3 bar, con resistencia a la penetración de raíces, con certificado de potabilidad, aplicado con brocha en dos o más capas sobre el soporte humedecido, hasta conseguir un espesor mínimo total de 2 mm.
Criterio de valoración económica: El precio no incluye la impermeabilización de esquinas y encuentros.
Incluye: Humectación del soporte. Extendido de una primera capa sobre el soporte humedecido. Secado. Extendido de una segunda capa con la misma consistencia que la primera. Repasos y limpieza final. Curado.
Criterio de medición de proyecto: Superficie medida según documentación gráfica de Proyecto.
Criterio de medición de obra: Se medirá la superficie realmente ejecutada según especificaciones de Proyecto.

| Código | Ud | Descripción | Rendimiento | Precio | Importe |
|---|---|---|---|---|---|
| mt09lid020i | kg | Mortero cementoso impermeabilizante flexible bicomponente Maxseal Flex "DRIZORO", color gris, textura lisa, a base de resinas sintéticas, cemento especial y agregados seleccionados, resistencia a presión hidrostática positiva de 9 bar y a presión hidrostática negativa de 3 bar, con resistencia a la penetración de raíces, con certificado de potabilidad. (material) | 3 | 6 | 18.000 |
| mo032 | h | Aplicador de productos impermeabilizantes. (mano de obra) | 0.101 | 10.64 | 1.075 |
| mo070 | h | Ayudante aplicador de productos impermeabilizantes. (mano de obra) | 0.101 | 6.82 | 0.689 |
| % | % | Herramienta menor | 2 % | 19.764 | 0.395 |
|  |  | Costes directos |  |  | 20.159 |

Residuos:
- colocación: mt09lid020i; factor de residuo 0.0066

## Recursos

**mt09lid020i** kg Mortero cementoso impermeabilizante flexible bicomponente Maxseal Flex "DRIZORO"
Datos técnicos: Coste energético 3.898 MJ; Emisión de CO2 0.362 kg; Código LER 17 01 01; Masa del elemento 1 kg; Volumen 0.000667 m3
Residuos:
- embalaje: re150101 Envases de papel y cartón. (componente de residuo); rendimiento 0.014 kg; Código LER 15 01 01; Masa del elemento 1 kg; Volumen 0.001333 m3
