# Pintura anticarbonatación

- Propiedad del archivo: CYPE Ingenieros S.A.
- Formato: FIEBDC-3/2016
- Programa: Generador de precios de la construcción. CYPE Ingenieros, S.A.
- Fecha: 16/10/2024
- Ámbito geográfico: Ecuador
- Divisa: USD
- Costes indirectos: 3 %
- Gastos generales: 13 %
- Beneficio industrial: 6 %
- IVA: 12 %

## R Revestimientos

### RL Tratamientos superficiales de protección

#### RLB Anticarbonatación

**RLB010** m² Pintura anticarbonatación.
Aplicación manual de dos manos de revestimiento rígido a base de copolímeros acrílicos en emulsión acuosa, Maxsheen Elastic "DRIZORO", color blanco, acabado mate, textura lisa, (rendimiento: 0,25 kg/m² cada mano), para la protección del hormigón o mortero frente a la carbonatación y ambientes agresivos contaminados.
Incluye: Limpieza de la superficie soporte. Aplicación de una mano de fondo y una mano de acabado.
Criterio de medición de proyecto: Superficie medida según documentación gráfica de Proyecto.
Criterio de medición de obra: Se medirá la superficie realmente ejecutada según especificaciones de Proyecto.

| Código | Ud | Descripción | Rendimiento | Precio | Importe |
|---|---|---|---|---|---|
| mt27tsd020a | kg | Revestimiento rígido a base de copolímeros acrílicos en emulsión acuosa, Maxsheen Elastic "DRIZORO", color blanco, acabado mate, textura lisa, para la protección de hormigón o mortero, frente a la carbonatación y ambientes agresivos contaminados, para aplicar con brocha, rodillo o pistola. (material) | 0.5 | 11.95 | 5.975 |
| mo038 | h | Pintor. (mano de obra) | 0.168 | 10.64 | 1.788 |
| mo076 | h | Ayudante pintor. (mano de obra) | 0.168 | 6.82 | 1.146 |
| % | % | Herramienta menor | 2 % | 8.909 | 0.178 |
|  |  | Costes directos |  |  | 9.087 |

Residuos:
- colocación: mt27tsd020a; factor de residuo 0.03

## Recursos

**mt27tsd020a** kg Revestimiento rígido a base de copolímeros acrílicos en emulsión acuosa
Datos técnicos: Coste energético 75.527 MJ; Emisión de CO2 2.872 kg; Código LER 17 09 04; Masa del elemento 1 kg; Volumen 0.000667 m3
Residuos:
- embalaje: re170203 Plástico. (componente de residuo); rendimiento 0.003 kg; Código LER 17 02 03; Masa del elemento 1 kg; Volumen 0.001667 m3
