# Impregnación para la protección del hormigón armado frente a la corrosión

- Propiedad del archivo: CYPE INGENIEROS, S.A.
- Formato: FIEBDC-3/2002
- Ámbito geográfico: Ecuador
- Divisa: USD
- Costes indirectos: 3.00 %
- Gastos generales: 13.00 %
- Beneficio industrial: 6.00 %
- IVA: 12.00 %

## E Estructuras

### EH Hormigón armado

#### EHO Protecciones

**EHO040** m² Impregnación para la protección del hormigón armado frente a la corrosión.
Aplicación manual de dos manos de impregnación incolora inhibidora de la corrosión por migración, Maxrite Inhibitor "DRIZORO", (rendimiento: 0,5 kg/m²), para la protección del hormigón armado frente a la corrosión.
Incluye: Limpieza de la superficie soporte. Aplicación del producto.
Criterio de medición de proyecto: Superficie medida según documentación gráfica de Proyecto.
Criterio de medición de obra: Se medirá la superficie realmente ejecutada según especificaciones de Proyecto.

| Código | Ud | Descripción | Rendimiento | Precio | Importe |
|---|---|---|---|---|---|
| mt27tsd040c | kg | Impregnación incolora inhibidora de la corrosión por migración, Maxrite Inhibitor "DRIZORO", para la protección frente a la corrosión de elementos de hormigón armado y pretensado. (material) | 0.500 | 16.70 | 8.35 |
| mo020 | h | Albañil. (mano de obra) | 0.207 | 10.64 | 2.20 |
| mo113 | h | Peón de albañil. (mano de obra) | 0.207 | 6.56 | 1.36 |
| % | % | Herramienta menor | 2 % | 11.91 | 0.24 |
|  |  | Costes directos |  |  | 12.15 |
