# Impregnación hidrófuga, para la protección del hormigón o mortero frente a la humedad, la intemperie y las heladas

- Propiedad del archivo: CYPE INGENIEROS, S.A.
- Formato: FIEBDC-3/2002
- Ámbito geográfico: Ecuador
- Divisa: USD
- Costes indirectos: 3.00 %
- Gastos generales: 13.00 %
- Beneficio industrial: 6.00 %
- IVA: 12.00 %

## E Estructuras

### EH Hormigón armado

#### EHO Protecciones

**EHO210** m² Impregnación hidrófuga, para la protección del hormigón o mortero frente a la humedad, la intemperie y las heladas.
Aplicación manual de una mano de impregnación hidrófuga incolora, Maxclear Top "DRIZORO", (rendimiento: 0,2 l/m²), para la protección del hormigón o mortero frente a la humedad, la intemperie y las heladas.
Incluye: Limpieza de la superficie soporte. Aplicación del producto.
Criterio de medición de proyecto: Superficie medida según documentación gráfica de Proyecto.
Criterio de medición de obra: Se medirá la superficie realmente ejecutada según especificaciones de Proyecto.

| Código | Ud | Descripción | Rendimiento | Precio | Importe |
|---|---|---|---|---|---|
| mt27tsd010a | l | Impregnación hidrófuga incolora, Maxclear Top "DRIZORO", a base de silanos y siloxanos en emulsión acuosa, permeable al vapor de agua, repelente del agua y la suciedad, anticarbonatación, flexible y de gran adherencia, para aplicación sobre superficies de hormigón, mortero, ladrillo cerámico o piedra natural. (material) | 0.200 | 16.70 | 3.34 |
| mo038 | h | Pintor. (mano de obra) | 0.414 | 10.64 | 4.40 |
| % | % | Herramienta menor | 2 % | 7.74 | 0.15 |
|  |  | Costes directos |  |  | 7.89 |
