# Reparación superficial y acabado de estructura de hormigón, con mortero a base de cemento, modificado con polímeros

- Propiedad del archivo: CYPE INGENIEROS, S.A.
- Formato: FIEBDC-3/2002
- Ámbito geográfico: Ecuador
- Divisa: USD
- Costes indirectos: 3.00 %
- Gastos generales: 13.00 %
- Beneficio industrial: 6.00 %
- IVA: 12.00 %

## E Estructuras

### EH Hormigón armado

#### EHY Reparaciones

**EHY034** m² Reparación superficial y acabado de estructura de hormigón, con mortero a base de cemento, modificado con polímeros.
Aplicación manual de mortero a base de cemento hidráulico, modificado con polímeros, Concreseal 3 "DRIZORO", color gris, con resistencia a compresión a 28 días mayor de 15 N/mm², en capa de 3 mm de espesor medio, con acabado superficial fratasado con esponja o fratás, para reparación de superficies dañadas en estructuras de hormigón.
Incluye: Humectación de la superficie soporte. Preparación de la mezcla. Aplicación del producto. Perfilado de aristas. Curado.
Criterio de medición de proyecto: Superficie medida según documentación gráfica de Proyecto.
Criterio de medición de obra: Se medirá la superficie realmente ejecutada según especificaciones de Proyecto.

| Código | Ud | Descripción | Rendimiento | Precio | Importe |
|---|---|---|---|---|---|
| mt09red160e | kg | Mortero a base de cemento hidráulico, modificado con polímeros, Concreseal 3 "DRIZORO", color gris, con resistencia a compresión a 28 días mayor de 15 N/mm², para reparación superficial y acabado de estructuras de hormigón. (material) | 4.500 | 1.54 | 6.93 |
| mo020 | h | Albañil. (mano de obra) | 0.525 | 10.64 | 5.59 |
| mo113 | h | Peón de albañil. (mano de obra) | 0.525 | 6.56 | 3.44 |
| % | % | Herramienta menor | 2 % | 15.96 | 0.32 |
|  |  | Costes directos |  |  | 16.28 |
