# Inyección en muros de mampostería o de mampostería de ladrillo cerámico macizo, para tratamiento de humedades por capilaridad. Sistema Maxclear Injection Cream "DRIZORO"

- Propiedad del archivo: CYPE INGENIEROS, S.A.
- Formato: FIEBDC-3/2002
- Ámbito geográfico: Ecuador
- Divisa: USD
- Costes indirectos: 3.00 %
- Gastos generales: 13.00 %
- Beneficio industrial: 6.00 %
- IVA: 12.00 %

## N Aislamientos e impermeabilizaciones

### NH Tratamiento de humedades por capilaridad

#### NHI Barreras químicas

**NHI010** Ud Inyección en muros de mampostería o de mampostería de ladrillo cerámico macizo, para tratamiento de humedades por capilaridad. Sistema Maxclear Injection Cream "DRIZORO".
Inyección de emulsión a base de silanos y siloxanos, Maxclear Injection Cream "DRIZORO", previa realización de perforaciones horizontales en las juntas, en muros de mampostería o de mampostería de ladrillo cerámico macizo, para tratamiento de humedades por capilaridad. Incluso mortero tixotrópico, de fraguado rápido, Maxrest "DRIZORO", para el sellado de orificios.
Criterio de valoración económica: El precio no incluye la preparación de la superficie soporte ni la realización del revestimiento posterior.
Incluye: Replanteo de las perforaciones. Perforación. Limpieza del polvo resultante. Inyección hasta la saturación. Limpieza de los restos generados.
Criterio de medición de proyecto: Número de unidades previstas, según documentación gráfica de Proyecto.
Criterio de medición de obra: Se medirá el número de unidades realmente ejecutadas según especificaciones de Proyecto.

| Código | Ud | Descripción | Rendimiento | Precio | Importe |
|---|---|---|---|---|---|
| mt09dmr020c | Ud | Cartucho de emulsión a base de silanos y siloxanos, Maxclear Injection Cream "DRIZORO", de 600 ml, para aplicar con pistola, para tratamiento de humedades por capilaridad. (material) | 0.023 | 46.98 | 1.08 |
| mt09red090c | kg | Mortero tixotrópico, de fraguado rápido (20 minutos) y retracción compensada, Maxrest "DRIZORO" con una resistencia a compresión a 28 días mayor o igual a 45 N/mm² y un módulo de elasticidad mayor o igual a 20000 N/mm², Euroclase A1 de reacción al fuego, compuesto por cementos especiales, agregados de granulometría seleccionada y aditivos, exento de cloruros. (material) | 0.006 | 1.87 | 0.01 |
| op00tal010 |  | Taladro. | 1.000 | 0.00 | 0.00 |
| mo032 | h | Aplicador de productos impermeabilizantes. (mano de obra) | 0.182 | 11.11 | 2.02 |
| mo070 | h | Ayudante aplicador de productos impermeabilizantes. (mano de obra) | 0.303 | 7.12 | 2.16 |
| % | % | Herramienta menor | 2 % | 5.27 | 0.11 |
|  |  | Costes directos |  |  | 5.38 |
