# Reparación superficial y acabado de estructura de hormigón, con mortero a base de cemento, modificado con polímeros

- Propiedad del archivo: CYPE Ingenieros S.A.
- Formato: FIEBDC-3/2016
- Programa: Generador de precios de la construcción. CYPE Ingenieros, S.A.
- Fecha: 16/10/2024
- Ámbito geográfico: Ecuador
- Divisa: USD
- Costes indirectos: 3 %
- Gastos generales: 13 %
- Beneficio industrial: 6 %
- IVA: 12 %

## E Estructuras

### EH Hormigón armado

#### EHY Reparaciones

**EHY034** m² Reparación superficial y acabado de estructura de hormigón, con mortero a base de cemento, modificado con polímeros.
Aplicación manual de mortero a base de cemento hidráulico, modificado con polímeros, Concreseal 3 "DRIZORO", color gris, con resistencia a compresión a 28 días mayor de 15 N/mm², en capa de 3 mm de espesor medio, con acabado superficial fratasado con esponja o fratás, para reparación de superficies dañadas en estructuras de hormigón.
Incluye: Humectación de la superficie soporte. Preparación de la mezcla. Aplicación del producto. Perfilado de aristas. Curado.
Criterio de medición de proyecto: Superficie medida según documentación gráfica de Proyecto.
Criterio de medición de obra: Se medirá la superficie realmente ejecutada según especificaciones de Proyecto.

| Código | Ud | Descripción | Rendimiento | Precio | Importe |
|---|---|---|---|---|---|
| mt09red160e | kg | Mortero a base de cemento hidráulico, modificado con polímeros, Concreseal 3 "DRIZORO", color gris, con resistencia a compresión a 28 días mayor de 15 N/mm², para reparación superficial y acabado de estructuras de hormigón. (material) | 4.5 | 1.54 | 6.930 |
| mo020 | h | Albañil. (mano de obra) | 0.525 | 10.64 | 5.586 |
| mo113 | h | Peón de albañil. (mano de obra) | 0.525 | 6.56 | 3.444 |
| % | % | Herramienta menor | 2 % | 15.960 | 0.319 |
|  |  | Costes directos |  |  | 16.279 |

Residuos:
- colocación: mt09red160e; factor de residuo 0.0063

## Recursos

**mt09red160e** kg Mortero a base de cemento hidráulico
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
