# Inyección en muros de mampostería o de mampostería de ladrillo cerámico macizo, para tratamiento de humedades por capilaridad. Sistema Maxclear Injection Cream "DRIZORO"

- Propiedad del archivo: CYPE Ingenieros S.A.
- Formato: FIEBDC-3/2016
- Programa: Generador de precios de la construcción. CYPE Ingenieros, S.A.
- Fecha: 03/11/2025
- Ámbito geográfico: Ecuador
- Divisa: USD
- Costes indirectos: 3 %
- Gastos generales: 13 %
- Beneficio industrial: 6 %
- IVA: 12 %

## N Aislamientos e impermeabilizaciones

### NH Tratamiento de humedades por capilaridad

#### NHI Barreras químicas

**NHI010** Ud Inyección en muros de mampostería o de mampostería de ladrillo cerámico macizo, para tratamiento de humedades por capilaridad. Sistema Maxclear Injection Cream "DRIZORO".
Inyección de emulsión a base de silanos y siloxanos, Maxclear Injection Cream "DRIZORO", previa realización de perforaciones horizontales en las juntas, en muros de mampostería o de mampostería de ladrillo cerámico macizo, para tratamiento de humedades por capilaridad. Incluso mortero tixotrópico, de fraguado rápido, Maxrest "DRIZORO", para el sellado de orificios.
Criterio de valoración económica: El precio no incluye la preparación de la superficie soporte ni la realización del revestimiento posterior.
Incluye: Replanteo de las perforaciones. Perforación. Limpieza del polvo resultante. Inyección hasta la saturación. Limpieza de los restos generados.
Criterio de medición de proyecto: Número de unidades previstas, según documentación gráfica de Proyecto.
Criterio de medición de obra: Se medirá el número de unidades realmente ejecutadas según especificaciones de Proyecto.

| Código | Ud | Descripción | Rendimiento | Precio | Importe |
|---|---|---|---|---|---|
| mt09dmr020c | Ud | Cartucho de emulsión a base de silanos y siloxanos, Maxclear Injection Cream "DRIZORO", de 600 ml, para aplicar con pistola, para tratamiento de humedades por capilaridad. (material) | 0.023 | 46.98 | 1.081 |
| mt09red090c | kg | Mortero tixotrópico, de fraguado rápido (20 minutos) y retracción compensada, Maxrest "DRIZORO" con una resistencia a compresión a 28 días mayor o igual a 45 N/mm² y un módulo de elasticidad mayor o igual a 20000 N/mm², Euroclase A1 de reacción al fuego, compuesto por cementos especiales, agregados de granulometría seleccionada y aditivos, exento de cloruros. (material) | 0.006 | 1.87 | 0.011 |
| mo032 | h | Aplicador de productos impermeabilizantes. (mano de obra) | 0.182 | 11.11 | 2.022 |
| mo070 | h | Ayudante aplicador de productos impermeabilizantes. (mano de obra) | 0.303 | 7.12 | 2.157 |
| % | % | Herramienta menor | 2 % | 5.271 | 0.105 |
|  |  | Costes directos |  |  | 5.376 |

Residuos:
- colocación: mt09red090c; factor de residuo 0.009609

## Recursos

**mt09red090c** kg Mortero tixotrópico
Datos técnicos: Coste energético 12.082 MJ; Emisión de CO2 0.451 kg; Código LER 17 01 01; Masa del elemento 1 kg; Volumen 0.000667 m3
Residuos:
- embalaje: re150101 Envases de papel y cartón. (componente de residuo); rendimiento 0.106 kg; Código LER 15 01 01; Masa del elemento 1 kg; Volumen 0.001333 m3
- embalaje: re150104 Envases metálicos. (componente de residuo); rendimiento 0.002 kg; Código LER 15 01 04; Masa del elemento 1 kg; Volumen 0.001667 m3
