# Sistema de bombeo e hidroneumáticos para edificios

- Propiedad del archivo: CYPE INGENIEROS, S.A.
- Formato: FIEBDC-3/2002
- Ámbito geográfico: Ecuador
- Divisa: USD
- Costes indirectos: 3.00 %
- Gastos generales: 13.00 %
- Beneficio industrial: 6.00 %
- IVA: 12.00 %

## I Instalaciones

### IF Plomería

#### IFD Tanques/cisternas/sistemas de bombeo e hidroneumáticos

**IFD010** Ud Sistema de bombeo e hidroneumáticos para edificios.
Sistema de bombeo e hidroneumáticos de agua, de accionamiento regulable mediante tecnología Inverter, modelo MASTER HIDRO-INVERTER AP-HI-MASTER A/10-2 "EBARA", formado por: dos bombas centrífugas multicelulares, con una potencia de 2x0,75 kW, cuerpos de aspiración e impulsión y contrabridas de hierro fundido, eje y camisa externa de acero inoxidable, impulsores de policarbonato con fibra de vidrio, cierre mecánico, motor asíncrono de 2 polos, eficiencia IE3, aislamiento clase F, protección IP44, para alimentación monofásica a 230 V, equipo de regulación y control con variador de frecuencia (presión constante), dos unidades de control Hidro-Inverter, las cuales permiten la rotación de las bombas, cada una de ellas con pantalla LCD (manómetro digital), pulsador para el control manual de las bombas, sistemas de protección, función de rearme automático, indicadores luminosos de tensión, funcionamiento y fallo de las bombas y teclado de acceso a menú de programación, bancada metálica, válvulas de corte, antirretorno y de aislamiento, manómetro, presostato, tanque de membrana, de lámina de acero de 20 l. Incluso tubos entre los distintos elementos y accesorios. Totalmente montado, conexionado y puesto en marcha por la empresa instaladora para la comprobación de su correcto funcionamiento. Sin incluir la instalación eléctrica.
Incluye: Replanteo. Fijación del depósito. Colocación y fijación del sistema de bombeo e hidroneumáticos. Colocación y fijación de tuberías y accesorios. Conexiones de la bomba con el depósito. Conexionado. Puesta en marcha.
Criterio de medición de proyecto: Número de unidades previstas, según documentación gráfica de Proyecto.
Criterio de medición de obra: Se medirá el número de unidades realmente ejecutadas según especificaciones de Proyecto.

| Código | Ud | Descripción | Rendimiento | Precio | Importe |
|---|---|---|---|---|---|
| mt37bce201Ja | Ud | Sistema de bombeo e hidroneumáticos de agua, de accionamiento regulable mediante tecnología Inverter, modelo MASTER HIDRO-INVERTER AP-HI-MASTER A/10-2 "EBARA", formado por: dos bombas centrífugas multicelulares, con una potencia de 2x0,75 kW, cuerpos de aspiración e impulsión y contrabridas de hierro fundido, eje y camisa externa de acero inoxidable, impulsores de policarbonato con fibra de vidrio, cierre mecánico, motor asíncrono de 2 polos, eficiencia IE3, aislamiento clase F, protección IP44, para alimentación monofásica a 230 V, equipo de regulación y control con variador de frecuencia (presión constante), dos unidades de control Hidro-Inverter, las cuales permiten la rotación de las bombas, cada una de ellas con pantalla LCD (manómetro digital), pulsador para el control manual de las bombas, sistemas de protección, función de rearme automático, indicadores luminosos de tensión, funcionamiento y fallo de las bombas y teclado de acceso a menú de programación, bancada metálica, válvulas de corte, antirretorno y de aislamiento, manómetro, presostato, tanque de membrana, de lámina de acero de 20 l. (material) | 1.000 | 6396.60 | 6396.60 |
| mt37www050g | Ud | Manguito antivibración, de goma, con rosca de 2", para una presión máxima de trabajo de 10 bar. (material) | 1.000 | 101.39 | 101.39 |
| mt37bce510a | Ud | Juego de 4 amortiguadores antivibración para la bancada del sistema de bombeo e hidroneumáticos, "EBARA". (material) | 1.000 | 115.47 | 115.47 |
| mt37www010 | Ud | Material auxiliar para instalaciones de plomería. (material) | 1.000 | 2.02 | 2.02 |
| mt37bce906a | Ud | Puesta en marcha de sistema de bombeo e hidroneumáticos con variador de frecuencia, "EBARA". (material) | 1.000 | 200.62 | 200.62 |
| mo008 | h | Plomero. (mano de obra) | 5.270 | 11.41 | 60.13 |
| mo107 | h | Ayudante plomero. (mano de obra) | 2.635 | 7.11 | 18.73 |
| % | % | Herramienta menor | 4 % | 6894.96 | 275.80 |
|  |  | Costes directos |  |  | 7170.76 |
