# Carga de tierras

- Propiedad del archivo: CYPE INGENIEROS, S.A.
- Formato: FIEBDC-3/2002
- Ámbito geográfico: Ecuador
- Divisa: USD
- Costes indirectos: 3.00 %
- Gastos generales: 13.00 %
- Beneficio industrial: 6.00 %
- IVA: 12.00 %

## A Adecuación del terreno

### AC Movimiento de tierras en obra civil

#### ACT Cargas y transportes dentro de la obra

**ACT020** m³ Carga de tierras.
Carga de tierras procedentes de excavaciones, con medios manuales, sobre camión.
Criterio de valoración económica: El precio incluye el tiempo de espera en obra durante las operaciones de carga, pero no incluye el transporte.
Incluye: Carga de tierras.
Criterio de medición de proyecto: Volumen medido sobre las secciones teóricas de las excavaciones, incrementadas cada una de ellas por su correspondiente coeficiente de esponjamiento, de acuerdo con el tipo de terreno considerado.
Criterio de medición de obra: Se medirá, incluyendo el esponjamiento, el volumen de tierras realmente transportado según especificaciones de Proyecto.

| Código | Ud | Descripción | Rendimiento | Precio | Importe |
|---|---|---|---|---|---|
| mq04cab010c | h | Camión basculante de 12 t de carga, de 162 kW. (maquinaria) | 0.550 | 48.64 | 26.75 |
| mo087 | h | Ayudante de albañil de obra civil. (mano de obra) | 1.233 | 6.62 | 8.16 |
| % | % | Herramienta menor | 2 % | 34.91 | 0.70 |
|  |  | Costes directos |  |  | 35.61 |
