# Relleno con material de drenaje

- Propiedad del archivo: CYPE INGENIEROS, S.A.
- Formato: FIEBDC-3/2002
- Ámbito geográfico: Ecuador
- Divisa: USD
- Costes indirectos: 3.00 %
- Gastos generales: 13.00 %
- Beneficio industrial: 6.00 %
- IVA: 12.00 %

## A Adecuación del terreno

### AU Drenajes

#### AUR Rellenos

**AUR040** m³ Relleno con material de drenaje.
Relleno con grava filtrante clasificada, para drenaje, y compactación en tongadas sucesivas de 30 cm de espesor máximo con rodillo vibrante de guiado manual.
Criterio de valoración económica: El precio no incluye la red de drenaje ni la realización de la prueba Proctor Modificado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01ard030a | t | Grava filtrante clasificada. (material) | 1.500 | 27.70 | 41.55 |
| mq01pan010a | h | Pala cargadora sobre neumáticos de 120 kW/1,9 m³. (maquinaria) | 0.022 | 48.71 | 1.07 |
| mq04cab010c | h | Camión basculante de 12 t de carga, de 162 kW. (maquinaria) | 0.017 | 48.64 | 0.83 |
| mq02roa010a | h | Rodillo vibrante de guiado manual, de 700 kg, anchura de trabajo 70 cm. (maquinaria) | 0.343 | 10.25 | 3.52 |
| mq02cia020j | h | Camión cisterna, de 8 m³ de capacidad. (maquinaria) | 0.013 | 128.55 | 1.67 |
| mo113 | h | Peón de albañil. (mano de obra) | 0.385 | 6.38 | 2.46 |
| % | % | Herramienta menor | 2 % | 51.10 | 1.02 |
|  |  | Costes directos |  |  | 52.12 |
