# Trituración de residuos vegetales

- Propiedad del archivo: CYPE INGENIEROS, S.A.
- Formato: FIEBDC-3/2002
- Ámbito geográfico: Ecuador
- Divisa: USD
- Costes indirectos: 3.00 %
- Gastos generales: 13.00 %
- Beneficio industrial: 6.00 %
- IVA: 12.00 %

## G Gestión de residuos

### GC Tratamientos previos de los residuos

#### GCB Trituración de residuos

**GCB020** m³ Trituración de residuos vegetales.
Trituración a pie de obra de residuos vegetales, con medios mecánicos, y carga sobre camión.
Criterio de medición de proyecto: Volumen teórico, estimado a partir del peso y la densidad aparente de los diferentes materiales que componen los residuos, según documentación gráfica de Proyecto.
Criterio de medición de obra: Se medirá, incluyendo el esponjamiento, el volumen de residuos realmente tratado según especificaciones de Proyecto.

| Código | Ud | Descripción | Rendimiento | Precio | Importe |
|---|---|---|---|---|---|
| mq05rcd010b | h | Trituradora de martillos para residuos vegetales, con capacidad para tratar de 10 a 25 m³/h, con cinta de alimentación, transportable manualmente. (maquinaria) | 0.033 | 12.73 | 0.42 |
| mo115 | h | Peón jardinero. (mano de obra) | 0.037 | 6.38 | 0.24 |
| % | % | Herramienta menor | 2 % | 0.66 | 0.01 |
|  |  | Costes directos |  |  | 0.67 |
