# Apoyo de hormigón

- Propiedad del archivo: CYPE INGENIEROS, S.A.
- Formato: FIEBDC-3/2002
- Ámbito geográfico: Ecuador
- Divisa: USD
- Costes indirectos: 3.00 %
- Gastos generales: 13.00 %
- Beneficio industrial: 6.00 %
- IVA: 12.00 %

## I Instalaciones

### IU Urbanas

#### IUL Líneas aéreas

**IUL011** Ud Apoyo de hormigón.
Poste de hormigón armado vibrado, de 13 m de altura y 800 daN de esfuerzo nominal, empotrado en dado de hormigón f'c=240 kg/cm² (24 MPa), clase de exposición F0 S0 P0 C0, tamaño máximo del agregado 19 mm, consistencia blanda, premezclado en planta, vaciado desde camión, en suelo cohesivo. Incluso excavación para cimentación con medios mecánicos, transporte y descarga. Totalmente montado.
Incluye: Replanteo. Transporte y descarga. Excavación de la cimentación. Eliminación de las tierras sueltas del fondo de la excavación. Izado del poste. Colocación y aplomado. Vaciado y compactación del hormigón. Eliminación de restos, limpieza final y retirada de escombros. Carga de escombros sobre camión o contenedor.
Criterio de medición de proyecto: Número de unidades previstas, según documentación gráfica de Proyecto.
Criterio de medición de obra: Se medirá el número de unidades realmente ejecutadas según especificaciones de Proyecto.

| Código | Ud | Descripción | Rendimiento | Precio | Importe |
|---|---|---|---|---|---|
| mt35pya020qn | Ud | Poste de hormigón armado vibrado, de 13 m de altura y 800 daN de esfuerzo nominal. (material) | 1.000 | 854.69 | 854.69 |
| mt10hmf050aee | m³ | Hormigón simple f'c=240 kg/cm² (24 MPa), clase de exposición F0 S0 P0 C0, tamaño máximo del agregado 19 mm, consistencia blanda, premezclado en planta, según NEC-11 y ACI 318. (material) | 1.036 | 99.09 | 102.66 |
| mq01exn010i | h | Miniretroexcavadora sobre neumáticos, de 37,5 kW. (maquinaria) | 0.462 | 55.34 | 25.57 |
| mq04cag010a | h | Camión con grúa de hasta 6 t. (maquinaria) | 1.540 | 59.88 | 92.22 |
| mo020 | h | Albañil. (mano de obra) | 3.207 | 10.34 | 33.16 |
| mo077 | h | Ayudante de albañil. (mano de obra) | 3.207 | 6.62 | 21.23 |
| % | % | Herramienta menor | 2 % | 1129.53 | 22.59 |
|  |  | Costes directos |  |  | 1152.12 |
