# Conductor desnudo de tierra de alumbrado público

- Propiedad del archivo: CYPE INGENIEROS, S.A.
- Formato: FIEBDC-3/2002
- Ámbito geográfico: Ecuador
- Divisa: USD
- Costes indirectos: 3.00 %
- Gastos generales: 13.00 %
- Beneficio industrial: 6.00 %
- IVA: 12.00 %

## I Instalaciones

### IU Urbanas

#### IUP Redes de alumbrado público

**IUP030** m Conductor desnudo de tierra de alumbrado público.
Conductor desnudo de tierra de alumbrado público formado por cable rígido desnudo de cobre trenzado, de 35 mm² de sección. Incluso uniones realizadas con soldadura aluminotérmica, grapas y bornes de unión. Totalmente montado, conexionado y probado.
Incluye: Replanteo del recorrido. Tendido del conductor desnudo de tierra. Conexionado del conductor desnudo de tierra mediante bornes de unión.
Criterio de medición de proyecto: Longitud medida según documentación gráfica de Proyecto.
Criterio de medición de obra: Se medirá la longitud realmente ejecutada según especificaciones de Proyecto.

| Código | Ud | Descripción | Rendimiento | Precio | Importe |
|---|---|---|---|---|---|
| mt35ttc010b | m | Conductor de cobre desnudo, de 35 mm². (material) | 1.000 | 3.96 | 3.96 |
| mt35www020 | Ud | Material auxiliar para instalaciones de toma de tierra. (material) | 0.100 | 1.62 | 0.16 |
| mo003 | h | Electricista. (mano de obra) | 0.123 | 11.41 | 1.40 |
| % | % | Herramienta menor | 2 % | 5.52 | 0.11 |
|  |  | Costes directos |  |  | 5.63 |
