# Preinstalación de contador de riego

- Propiedad del archivo: CYPE INGENIEROS, S.A.
- Formato: FIEBDC-3/2002
- Ámbito geográfico: Ecuador
- Divisa: USD
- Costes indirectos: 3.00 %
- Gastos generales: 13.00 %
- Beneficio industrial: 6.00 %
- IVA: 12.00 %

## I Instalaciones

### IU Urbanas

#### IUR Redes de riego

**IUR040** Ud Preinstalación de contador de riego.
Preinstalación de contador de riego de 2 1/2" DN 65 mm, colocado en hornacina, conectado al ramal de acometida y al ramal de abastecimiento y distribución, formada por dos llaves de corte de compuerta de latón fundido; grifo de purga y válvula de retención. Incluso marco y tapa de fundición dúctil para registro y demás material auxiliar. Totalmente montada, conexionada y probada.
Criterio de valoración económica: El precio no incluye el contador.
Incluye: Replanteo. Colocación y fijación de accesorios y piezas especiales.
Criterio de medición de proyecto: Número de unidades previstas, según documentación gráfica de Proyecto.
Criterio de medición de obra: Se medirá el número de unidades realmente ejecutadas según especificaciones de Proyecto.

| Código | Ud | Descripción | Rendimiento | Precio | Importe |
|---|---|---|---|---|---|
| mt37svc010r | Ud | Válvula de compuerta de latón fundido, para roscar, de 2 1/2". (material) | 2.000 | 90.46 | 180.92 |
| mt37sgl010c | Ud | Grifo de purga de 25 mm. (material) | 1.000 | 9.49 | 9.49 |
| mt37svr010g | Ud | Válvula de retención de latón para roscar de 2 1/2". (material) | 1.000 | 77.44 | 77.44 |
| mt37aar010c | Ud | Marco y tapa de fundición dúctil de 50x50 cm, según Compañía Suministradora. (material) | 1.000 | 57.10 | 57.10 |
| mt37www010 | Ud | Material auxiliar para instalaciones de plomería. (material) | 1.000 | 2.00 | 2.00 |
| mo008 | h | Plomero. (mano de obra) | 1.727 | 10.62 | 18.34 |
| mo107 | h | Ayudante plomero. (mano de obra) | 0.863 | 6.62 | 5.71 |
| % | % | Herramienta menor | 4 % | 351.00 | 14.04 |
|  |  | Costes directos |  |  | 365.04 |
