# Pozo para toma de muestras, prefabricado, de polietileno

- Propiedad del archivo: CYPE INGENIEROS, S.A.
- Formato: FIEBDC-3/2002
- Ámbito geográfico: Ecuador
- Divisa: USD
- Costes indirectos: 3.00 %
- Gastos generales: 13.00 %
- Beneficio industrial: 6.00 %
- IVA: 12.00 %

## I Instalaciones

### IU Urbanas

#### IUS Redes de saneamiento

**IUS067** Ud Pozo para toma de muestras, prefabricado, de polietileno.
Formación de pozo para toma de muestras, monobloque, de polietileno de alta densidad, de 800 mm de diámetro nominal y 2,5 m de altura nominal, con cono reductor de 600 mm de diámetro nominal en la boca, con los pates instalados, base con superficie acanalada, tubo pasante con corte para toma de muestras, de 400 mm de diámetro y manguito de unión con junta elástica en la entrada, sobre solera de 30 cm de espesor de hormigón armado f'c=280 kg/cm² (28 MPa), clase de exposición F0 S1 P1 C1, tamaño máximo del agregado 19 mm, consistencia blanda, encastre del cuerpo del colector 10 cm en dicha solera, ligeramente armada con malla electrosoldada 20x20 cm y Ø 8-8 mm y losa alrededor de la boca del cono de 150x150 cm y 20 cm de espesor de hormigón simple f'c=310 kg/cm² (31 MPa), clase de exposición F0 S2 P1 C0, tamaño máximo del agregado 19 mm, consistencia blanda; con cierre de tapa circular y marco de fundición carga de rotura 250 kN, instalado en junto a bordillos de aceras o zonas de las cunetas de las calles.
Criterio de valoración económica: El precio incluye los equipos y la maquinaria necesarios para el desplazamiento y la disposición en obra de los elementos, pero no incluye la excavación ni el relleno del trasdós.
Incluye: Replanteo. Colocación de la malla electrosoldada para la solera. Vaciado y compactación del hormigón en formación de solera. Colocación del pozo. Conexionado de los colectores al pozo. Colocación de la malla electrosoldada para la losa, alrededor de la boca del cono. Vaciado y compactación del hormigón. Colocación de marco, tapa de registro y accesorios. Comprobación de su correcto funcionamiento.
Criterio de medición de proyecto: Número de unidades previstas, según documentación gráfica de Proyecto.
Criterio de medición de obra: Se medirá el número de unidades realmente ejecutadas según especificaciones de Proyecto.

| Código | Ud | Descripción | Rendimiento | Precio | Importe |
|---|---|---|---|---|---|
| mt10haf050bFi | m³ | Hormigón f'c=280 kg/cm² (28 MPa), clase de exposición F0 S1 P1 C1, tamaño máximo del agregado 19 mm, consistencia blanda, premezclado en planta, según NEC-11 y ACI 318. (material) | 0.398 | 104.73 | 41.68 |
| mt07ame040L | m² | Malla electrosoldada con alambres longitudinales y transversales de 8 mm de diámetro espaciados 20x20 cm, según NTE-INEN-2209 y ASTM A 497. (material) | 1.327 | 5.50 | 7.30 |
| mt11ras150c | Ud | Pozo para toma de muestras, monobloque, de polietileno de alta densidad, de 800 mm de diámetro nominal y 2,5 m de altura nominal, con cono reductor de 600 mm de diámetro nominal en la boca, con los pates instalados, base con superficie acanalada, tubo pasante con corte para toma de muestras, de 400 mm de diámetro y manguito de unión con junta elástica en la entrada. (material) | 1.000 | 1824.50 | 1824.50 |
| mt10hmf050cpe | m³ | Hormigón simple f'c=310 kg/cm² (31 MPa), clase de exposición F0 S2 P1 C0, tamaño máximo del agregado 19 mm, consistencia blanda, premezclado en planta, según NEC-11 y ACI 318. (material) | 0.349 | 107.55 | 37.53 |
| mt46tpr010g | Ud | Tapa circular y marco de fundición dúctil de 660 mm de diámetro exterior y 40 mm de altura, paso libre de 550 mm, para pozo, carga de rotura 250 kN. Tapa revestida con pintura bituminosa y marco sin cierre ni junta. (material) | 1.000 | 88.31 | 88.31 |
| mq04cag010a | h | Camión con grúa de hasta 6 t. (maquinaria) | 0.256 | 59.88 | 15.33 |
| au00auh020 |  | Canaleta para vaciado del hormigón. | 1.000 | 0.00 | 0.00 |
| au00auh040 |  | Vibrador de hormigón, eléctrico. | 1.000 | 0.00 | 0.00 |
| mo041 | h | Albañil de obra civil. (mano de obra) | 2.202 | 10.34 | 22.77 |
| mo087 | h | Ayudante de albañil de obra civil. (mano de obra) | 1.101 | 6.62 | 7.29 |
| % | % | Herramienta menor | 2 % | 2044.71 | 40.89 |
|  |  | Costes directos |  |  | 2085.60 |
