# Desbroce y limpieza de franjas de terreno

- Propiedad del archivo: CYPE INGENIEROS, S.A.
- Formato: FIEBDC-3/2002
- Ámbito geográfico: Ecuador
- Divisa: USD
- Costes indirectos: 3.00 %
- Gastos generales: 13.00 %
- Beneficio industrial: 6.00 %
- IVA: 12.00 %

## J Jardinería

### JA Preparación del terreno

#### JAA Trabajos preliminares

**JAA030** m² Desbroce y limpieza de franjas de terreno.
Desbroce y limpieza de franjas de terreno, de hasta 2,5 m de anchura, con medios mecánicos, efectuando dos pasadas de la máquina como mínimo.
Criterio de valoración económica: El precio incluye la protección de los árboles o plantas que se han de conservar, pero no incluye la retirada y carga de los materiales de desbroce.
Incluye: Preparación de la superficie de trabajo. Desbroce del terreno.
Criterio de medición de proyecto: Superficie medida en proyección horizontal, según documentación gráfica de Proyecto.
Criterio de medición de obra: Se medirá, en proyección horizontal, la superficie realmente ejecutada según especificaciones de Proyecto.

| Código | Ud | Descripción | Rendimiento | Precio | Importe |
|---|---|---|---|---|---|
| mq09tra060 | h | Tractor agrícola, de 74 kW, equipado con brazo desbrozador. (maquinaria) | 0.002 | 68.06 | 0.14 |
| % | % | Herramienta menor | 2 % | 0.14 | 0.00 |
|  |  | Costes directos |  |  | 0.14 |
