# Rastrillado del terreno

- Propiedad del archivo: CYPE INGENIEROS, S.A.
- Formato: FIEBDC-3/2002
- Ámbito geográfico: Ecuador
- Divisa: USD
- Costes indirectos: 3.00 %
- Gastos generales: 13.00 %
- Beneficio industrial: 6.00 %
- IVA: 12.00 %

## J Jardinería

### JA Preparación del terreno

#### JAB Adecuación físico

**JAB080** m² Rastrillado del terreno.
Rastrillado superficial del terreno suelto, previamente laboreado, con medios manuales, mediante rastrillo, para preparación del lecho de siembra.
Incluye: Rastrillado del terreno. Señalización y protección del terreno.
Criterio de medición de proyecto: Superficie medida en proyección horizontal, según documentación gráfica de Proyecto.
Criterio de medición de obra: Se medirá, en proyección horizontal, la superficie realmente ejecutada según especificaciones de Proyecto.

| Código | Ud | Descripción | Rendimiento | Precio | Importe |
|---|---|---|---|---|---|
| mo040 | h | Jardinero. (mano de obra) | 0.001 | 10.34 | 0.01 |
| mo086 | h | Ayudante jardinero. (mano de obra) | 0.005 | 6.62 | 0.03 |
| % | % | Herramienta menor | 2 % | 0.04 | 0.00 |
|  |  | Costes directos |  |  | 0.04 |
